# Generalsanierung Berufsschule Kitzingen
Angebotsaufforderung (GAEB 90, DA83)
Vergabenummer: 0-50.2
Währung: EUR

## Zusätzlicher Text
Besondere technische Vertragsbedingungen
Dem Angebot liegt als Vertragsgrundlage die VOB
sowie sonstige einschlägige
DINNormen und Fachvorschriften in der jeweils aktuellen Fassung
zugrunde.

## Zusätzlicher Text
UNTERLAGEN, die dem Leistungsverzeichnis beiliegen
Grundrisse

Sanitär  2. Untergeschoss BA II  M 1:50

Sanitär  1. Untergeschoss BA II Teil 1 M 1:50
Sanitär  1. Untergeschoss BA II Teil 2 M 1:50

Sanitär  Erdgeschoss BA II Teil 1 M 1:50
Sanitär  Erdgeschoss BA II Teil 1 M 1:50

Sanitär  1. Obergeschoss BA II  M 1:50

Sanitär  2. Obergeschoss BA II  M 1:50

Heizung  2. Untergeschoss BA II  M 1:50

Heizung  1. Untergeschoss BA II Teil 1 M 1:50
Heizung  1. Untergeschoss BA II Teil 2 M 1:50

Heizung  Erdgeschoss BA II Teil 1 M 1:50
Heizung  Erdgeschoss BA II Teil 2 M 1:50

Heizung  1. Obergeschoss BA II  M 1:50

Heizung  2. Obergeschoss BA II  M 1:50

Lüftung  2. Untergeschoss BA II  M 1:50

Lüftung  1. Untergeschoss BA II Teil 1 M 1:50
Lüftung  1. Untergeschoss BA II Teil 2 M 1:50

Lüftung  Erdgeschoss BA II  M 1:50

Lüftung  1. Obergeschoss BA II  M 1:50

Lüftung  2. Obergeschoss BA II  M 1:50

## Zusätzlicher Text
Baustellenbeschreibung
Anlass und Zweck:
Die Sanierung der Berufsschule Kitzingen erfolgt als
Generalsanierung aus funktionaler, statischer,
wärmetechnischer und brandschutztechnischer
Notwendigkeit.

Grundstück:

Das Grundstück befindet sich in 97318 Kitzingen, Thomas
Ehemann Straße 13b, Flurnummer 7310.

Das Grundstück liegt südlich der Innenstadt. Es wird im
Norden durch die Kanzler-Stürzel-Straße und im Süden
durch die Thomas-Ehemann-Straße begrenzt. Westlich
schließen sich die teils durch Verbinder angeschlossene
FOS-BOS und das Armin-Knapp-Gymnasium an, im Osten
befindet sich Wohnbebauung. Von Norden nach Süden fällt
das Gelände um etwa 3 m ab.
Am Gebäude stehen teils große Bäume, die erhalten
werden sollen. Eine Kampfmitteluntersuchung ist zum
gegenwärtigen Zeitpunkt noch nicht erfolgt. Der
Gebäudekomplex wurde auf dem Areal einer
linienbandkeramischen Siedlung, die als Bodendenkmal
gekennzeichnet ist, errichtet. Außerhalb der
gegenwärtigen Begrenzungskubaturen der Berufsschule
sind keine Neubauten vorgesehen.  Während der
Baugrunderkundungen konnte in keiner Sondierung freies
Grundwasser nachgewiesen werden.
Bei Bedarf kann das Baugrundgutachten eigesehen werden.

Zugang und Zufahrt:

Die Baustelle kann von der Ehemann Straße und von der
Kanzler-Stürzel-Straße aus angefahren werden.
Nördlich des Gebäudes liegt eine ebene Fläche für die
Baustelleneinrichtung. Das Gelände ist mit einem
Bauzaun abzusperren.
Ebenso sind die Baumgruppen zum Schutz mit Bauzaun bzw.
Baumschutzzäunen zu sichern.
Container- und Gerätestellplätze  sind nur innerhalb
des bauzaungesicherten Geländes möglich,
Übernachtungsunterkünfte auf dem Gelände sind nicht
erlaubt.

Die Berufsschule wird in zwei Abschnitten saniert, der
jeweils andere Abschnitt wird weiter für den Unterricht
genutzt.

Baubeschreibung:

Das Schulgebäude besteht aus mehreren Bauteilen, die
seit den 1950er bis in die 1970er Jahre errichtet
wurden.
An den Gebäuden wurden bereits verschiedene
Teil-Sanierungsmaßnahmen vorgenommen.

Es gliedert sich in vier Baukörper mit folgender
Bezeichnung:

Turmbau (1. Bauabschnitt)
Riegelbau mit Werkstätten Nord EG und Werkstätten Süd
UG (2. Bauabschnitt)

Gebäudeparameter:  Höhenbezug + 0.00 = 189,12 m ü.
NHN

4. Obergeschoss  +17,95 m
3. Obergeschoss  +14,05 m
2. Obergeschoss  +10,15 m
1. Obergeschoss  +6,50 m
Erdgeschoss  +2,00 m /+ 2,85 m
Untergeschoss  -0,80 m

Turmbau:
Länge / Breite:  29,10 x 29,10 m
Gebäudehöhe ab GOK:  20,72 m
Geschosszahl: 5
Geschosshöhe: 3,65 m

Riegelbau:
Länge/Breite:  60,13 x 17,04 m
Gebäudehöhe ab GOK:  15,83 / 12,08 m
Geschosszahl: 4
Geschosshöhe: 3,65 m

Werkstätten Nord:
Länge/Breite:  89,90 x 26,96 m / 20,50 x 15,17 m
Gebäudehöhe ab GOK: 4,14 m
Geschosszahl: 1
Geschosshöhe: 3,20

Werkstätten Süd:
Länge/Breite:  68,50 x 19,10/ 22,30 m
Gebäudehöhe ab GOK:4,72 m
Geschosszahl: 1
Geschosshöhe: 3,70

Gesamtgebäude: Überbaute Fläche: ca. 5.633 m2
Umbauter Raum: ca. 50.312 m3

Folgende Untersuchungen und Planungen wurden
vorgenommen, die Berichte und Gutachten können im
Landratsamt Kitzingen eingesehen werden:

- Schadstoffuntersuchungen (IBHD vom 05.11. /
23.11.2019)
- Brandschutzplanung
- Statikplanung
- Grundleitungsbefahrungen

## Zusätzlicher Text
weitere besondere Vertragsbestimmungen
1.Preisinhalte
Die angebotenen Arbeiten enthalten die fix-und-fertige Leistung
des ausgeschriebenen Werks, insbesondere die Lieferung der
dazugehörigen Stoffe und Bauteile, einschließlich Anliefern und
Lagern auf der Baustelle, wenn im LV nichts anderes
vorgeschrieben ist.
Ebenso bei etwaigen Abbrucharbeiten Abtransport und
fachgerechte Entsorgung.(falls nicht im LV enthalten)
2.Baustoffe
Der Auftragnehmer hat dem Auftraggeber den Nachweis der
Überwachung (Güteüberwachung) der zu liefernden Stoffe und
Bauteile entsprechend den betreffenden DIN-Normen zu
erbringen. Diese Forderung gilt für nicht genormte Stoffe und
Bauteile als erfüllt, wenn ein Güteschutzzeichen einer
anerkannten Überwachungs-/Güteschutzgemeinschaft vorliegt.
Können diese Voraussetzungen nicht erfüllt werden, ist die
Genehmigung des AG vor dem Einbau dieser Stoffe und
Bauteile einzuholen.
Soweit in der Leistungsbeschreibung auf Technische
Spezifikationen, z. B. nationale Normen, mit denen Europäische
Normen umgesetzt werden, europäische technische
Zulassungen, gemeinsame technische Spezifikationen,
internationale Normen, Bezug genommen wird, werden auch
ohne den ausdrücklichen Zusatz: oder gleichwertig, immer
gleichwertige Technische Spezifikationen in Bezug genommen.
3.Produkte innerhalb einer Produktgruppe
Die angebotenen Produkte in einer Produktgruppe müssen,
sofern in der Leistungsbeschreibung nicht anders beschrieben,
von einem Hersteller sein. Dies ist aus gestalterischen und
technischen Gründen sowie der einheitlichen Lagerhaltung für
Ersatzteile zwingend erforderlich.
4.Nachweise und Errichterbestätigungen
Vom Auftragnehmer sind unaufgefordert sofort nach
Auftragserteilung sämtlich notwendige Nachweise wie
Bauaufsichtliche Zulassungen und Prüfzeugnisse, speziell für
den Nachweis der Anforderungen an den Brandschutz, als auch
für die Einhaltung der Anforderungen an den Wärmeschutz
(EnEV,GeG, KfW, etc.) vorzulegen. Nach Durchführung der
Leistung ist unaufgefordert vor der förmlichen Abnahme eine
unterschriebene Unternehmererklärung über deren
zulassungskonformen Einbau der Bauleitung vorzulegen.
Nachweisführung bei der Entsorgung von Abfällen.
5.Übergabe von Ausführungszeichnungen
Dem AN werden nach Auftragserteilung unentgeltlich zur
Verfügung gestellt:
Ausführungs- und Grundrisspläne sowie Schnittzeichnungen
der Baumaßnahme,
Schlitz- und Durchbruchpläne,
auf Datenträger, Datenübergabe per Zugriff auf Cloud-System,
in einfacher Ausfertigung.
6.Herstellung von Zeichnungen und Unterlagen
Der Auftragnehmer hat folgende Unterlagen, rechtzeitig vor der
Ausführung, jedoch spätestens 30 Werktage nach
Auftragsvergabe, zu erstellen und 2-fach zur Genehmigung
vorzulegen:
1. Schriftliche Bekanntgabe des Aufsichtführenden und seines
ständigen Vertreters auf der Baustelle.
2. Übergabe eventueller Auflagen und Vorschriften von Melde und
Aufsichtsbehörden
3. Allgemeine / besondere bauaufsichtliche
Zulassungsbescheide
4. Muster / Probestücke
5. Werkstatt- und Montagezeichnungen, Abbundplanung,
Schalungsplan
7.Baufristenplan:
Der Auftragnehmer hat einen Baufristenplan als Balkenplan in
Abstimmung mit dem des Architekten über seine vertraglichen
Leistungen zu erstellen, anhand dessen die Einhaltung der
Vertragsfristen nachgewiesen und überwacht werden kann. Die
Festlegungen des Auftraggebers, z.B. zur baufachlichen oder
terminlichen Koordinierung mit den übrigen Leistungsbereichen,
sind zu berücksichtigen. Bei Änderungen der Vertragsfristen
oder bei erheblichen Abweichungen von sonstigen
Festlegungen ist der Plan unverzüglich zu bearbeiten.
Der Plan ist dem Auftraggeber 12 Werktage nach
Auftragserteilung, bei Überarbeitung unverzüglich in 2-facher
Form zu übergeben.
8.Bautagebuch:
Der Auftragnehmer hat ein Bautagebuch bzw. Tagesberichte zu
führen. Eine Kopie bzw. ein Durchschlag dieser Aufzeichnungen
ist der Bauleitung spätestens Montags für die vorangegangene
Woche zu übergeben.
Der Auftragnehmer verpflichtet sich evtl. angeordnete /
anfallende Regieleistungen in diesem Bautagebuch bzw.
Tagebericht deutlich sichtbar zu listen.
9.Unfallverhütungsvorschriften:
Es wird ausdrücklich auf die Einhaltung der
Unfallverhütungsvorschriften der zuständigen
Berufsgenossenschaft hingewiesen.
10.Sicherheits- und Gesundheitsplan:
Bei dem Bauvorhaben wird die Baustellenverordnung -
BaustellV - angewendet. Die Überwachung der
ordnungsgemäßen Abwicklung aller Arbeiten hinsichtlich der
Baustellensicherheit wird durch einen benannten Koordinator
nach Baustellenverordnung §3 Abs.1 vorgenommen.
Er hat ebenso die Aufgabe, auf mögliche Nichteinhaltung der
Vorschriften des Arbeitsschutzes hinzuweisen. Diese Hinweise,
der Sicherheits- und Gesundheitsplan sowie eine für die
Baustelle gültige Baustellenordnung sind zu beachten.
11.Verkehrssicherheit:
Sofern für die zu erbringende Leistung
Verkehrssicherungsmaßnahmen erforderlich sind, sind diese
durch den Auftragnehmer eigenverantwortlich zu veranlassen,
einschl. Einholung der verkehrsrechtlichen Erlaubnis. Die
Sicherungseinrichtungen sind regelmäßig zu kontrollieren.
Alle Aufwendungen hierfür sind in der Pos. 01.7
einzukalkulieren und werden nicht gesondert vergütet.
Gefahrenbereiche bei Montagearbeiten sind abzusperren und
zu kennzeichnen.
Die Baustellensicherungspflicht bis zur Fertigstellung der
Leistungen obliegt dem AN eigenverantwortlich.
12.Bauleiter:
Auf der Baustelle muss ständig eine fachlich qualifizierte und
weisungsberechtigte Aufsichtsperson des Auftragnehmers
anwesend sein.
Dieser ist auch für die Einhaltung der Ausführungs-,
Sicherheits- und Unfallverhütungsvorschriften verantwortlich.
Für die gesamte Bauzeit sollte ein fester deutschsprachiger
Bauleiter als Ansprechpartner anwesend sein. Wechselnde
Bauleiter sind zu vermeiden.
13.Koordination der Arbeiten auf der Baustelle:
Alle Arbeiten sind in Eigenregie von qualifiziertem Personal
durchzuführen.
Über Behinderungen während der Arbeiten sind schriftliche
Protokolle anzufertigen und als Kommentar aufzunehmen.
14.Baustellenbesprechungen:
Es werden regelmäßige wöchentliche Baustellenbesprechungen
in Form eines Jour-Fix -Termins abgehalten. Der Termin muss
von einem fachlich qualifizierten und weisungsberechtigten
Bauleiter oder Vorarbeiter begleitet werden. Wann der Jour-Fix
stattfindet, wird vor Beginn der Arbeiten festgelegt.
Ebenso verpflichtend ist die Teilnahme dieses Bauleiters oder
Vorarbeiters am gemeinsamen Baustelleneinweisungstermin zu
Beginn der Baumaßnahme.
15.Stundenlohnarbeiten:
Mit der Ausführung der im Leistungsverzeichnis vorgesehenen
Stundenlohnarbeiten ist erst nach schriftlicher Anordnung des
Auftraggebers zu beginnen. Der Umfang der im Einzelfall zu
erbringenden Leistungen wird bei der Anordnung festgelegt. Die
Stundenlohnzettel sind werktäglich einzureichen.
16.Höhenmesspunkte:
Vorhandene Grenzpunkte sind zu übernehmen und zu
schützen.
17.Baulärm:
Lärmbelästigungen sind generell auf ein Minimum zu
begrenzen.
Für den Betrieb der Baustelle sind die Bestimmungen der
Allgem Verwaltungsvorschrift zum Schutz gegen Baulärm
(AVwV Baulärm vom 19.08.1970, Beilage zum Bundesanzeiger
Nr.160 vom 01.09.1970, Bek. vom 09.12.1970, MABI 1971 S.1)
sowie das Merkblatt für Maßnahmen zum Schutz gegen
Baulärm zu RdNr.165 der Bekanntmachung des StMLU zum
Vollzug des BimSchG vom 05.02.1998 (AIIMBI S.117) zu
beachten.
Für den Lärm beim Betrieb der Baustelle sind seitens des
Auftragnehmers sowie aller seiner Subunternehmer, Lieferanten
etc. nachfolgende Regelungen als verbindlich anzusehen und in
jedem Fall einzuhalten:
Für den An- und Abtransport des Bauschutts, des Erdaushubs
und der Baumaterialien dürfen ausschließlich lärmarme LKW
i.S.d. Par. 49 Abs.3i.V.m.der AnlageXXI der StVZO verwendet
werden. Es sind ausschließlich Baumaschinen mit dem
Umweltzeichen UZ 53 (Blauer Engel) einzusetzen. Für die
Bedienung und den Betrieb der Geräte sind alle hierbei
geltenden Richtlinien und Vorschriften zu beachten, sh. aktuelle
Liste des Umweltbundesamtes.
Sofern weitere hier nicht aufgeführte geräuschvolle Lärmquellen
hinzukommen, sind vorab zu prüfen, inwieweit zusätzliche
schalltechnische Maßnahmen erforderlich werden. Alle als nicht
nötig erscheinenden Geräusche, wie etwa das Nichtabschalten
von Maschinen in Arbeitspausen, das Laufen lassen der
Motoren bei wartenden Fahrzeugen, das hochtourige Betreiben
von Motoren, das Auftreten von lauten impulshaltigen
Geräuschen, sind grundsätzlich zu vermeiden.
18. Entsorgung
Die Entsorgung hat mit Nachweis zu erfolgen.

## Dämm- und Brandschutzarbeiten an techn.
Datum: 30.04.26

### Bereich 1 410 Dämmung Sanitärinstallation

#### Titel 1.1 411 Abwasseranlagen (alukaschiert)

*Hinweis*
Wärmedämmung von Sanitärrohrleitungen nach DIN 1986
Wärmedämmung an frei verlegten Kunststoff-
Abwasserleitungen
(Installation an Wand / Decke bzw. in Schächten)

Dämmung von brennbaren Entwässerungsrohrleitungen mit
nichtbrennbaren, aluminiumkaschierten Steinwolle-Matten
gemäß DIN 1985, welche der brandschutztechnischen
Kapselung der Leitungsführung in Flucht- und
Rettungswegen sowie notwendigen Fluren dienen.

incl. allem erforderlichen Zubehör herstellen.

Dämmschichtdicke 30 mm

Ausführung:

Dämmmatte fugendicht auf die Rohrleitung aufbringen.
Rundstöße mit selbstklebenden Klebeband verkleben.
Zusätzlich Matte mit verzinktem Bindedraht, 6 Windungen
pro lfd. Meter, auf dem Rohr befestigen.

Baustoffklasse:  A1 nach DIN EN 13501-1
Schmelzpunkt:  > 1000°C nach DIN 4102-17
Wärmeleitfähigkeit: 0,040 W/(mK) nach GEG

liefern und montieren

**1.1.1 für äußere Rohrdurchmesser bis 75 mm**
Dämmung für Kunststoff- Rohr: DN 75

Dämmschichtdicke 30 mm

Fabrikat und Ausführung wie vor

incl. Kleinmaterial wie, Klebeband, Bindedraht etc.

liefern und montieren
Menge: 20,000 m
Zuordnung: 411

**1.1.2 für äußere Rohrdurchmesser bis 110 mm**
Dämmung für Kunststoff- Rohr: DN 100

Dämmschichtdicke 30 mm

Fabrikat und Ausführung wie vor

incl. Kleinmaterial wie, Klebeband, Bindedraht etc.

liefern und montieren
Menge: 10,000 m
Zuordnung: 411

**1.1.3 für äußere Rohrdurchmesser bis 125 mm**
Dämmung für Kunststoff- Rohr: DN 125

Dämmschichtdicke 30 mm

Fabrikat und Ausführung wie vor

incl. Kleinmaterial wie, Klebeband, Bindedraht etc.

liefern und montieren
Menge: 2,000 m
Zuordnung: 411

**1.1.4 für äußere Rohrdurchmesser bis 160 mm**
Dämmung für Kunststoff- Rohr: DN 160

Dämmschichtdicke 30 mm

Fabrikat und Ausführung wie vor

incl. Kleinmaterial wie, Klebeband, Bindedraht etc.

liefern und montieren
Menge: 2,000 m
Zuordnung: 411

**1.1.5 Formteil für äußere Rohrdurchmesser bis 75 mm**
Dämmung für Kunststoff- Rohr Bögen, Abzweige,
Übergänge: DN 75

Dämmschichtdicke 30 mm

Fabrikat und Ausführung wie vor

incl. Kleinmaterial wie, Klebeband, Bindedraht etc.

liefern und montieren
Menge: 24,000 St
Zuordnung: 411

**1.1.6 Formteil für äußere Rohrdurchmesser bis 110 mm**
Dämmung für Kunststoff- Rohr Bögen, Abzweige,
Übergänge: DN 100

Dämmschichtdicke 30 mm

Fabrikat und Ausführung wie vor

incl. Kleinmaterial wie, Klebeband, Bindedraht etc.

liefern und montieren
Menge: 8,000 St
Zuordnung: 411

**1.1.7 Formteil für äußere Rohrdurchmesser bis 125 mm**
Dämmung für Kunststoff- Rohr Bögen, Abzweige,
Übergänge: DN 125

Dämmschichtdicke 30 mm

Fabrikat und Ausführung wie vor

incl. Kleinmaterial wie, Klebeband, Bindedraht etc.

liefern und montieren
Menge: 5,000 St
Zuordnung: 411

**1.1.8 Formteil für äußere Rohrdurchmesser bis 160 mm**
Dämmung für Kunststoff- Rohr Bögen, Abzweige,
Übergänge: DN 150

Dämmschichtdicke 30 mm

Fabrikat und Ausführung wie vor

incl. Kleinmaterial wie, Klebeband, Bindedraht etc.

liefern und montieren
Menge: 10,000 St
Zuordnung: 411

**1.1.9 Wärmedämmung Ausschnitt bis 75 mm**
Wärmedämmung Ausschnitt DN 75

Dämmschichtdicke: 30 mm

Ausführung: wie zuvor beschrieben

liefern und montieren
Menge: 3,000 St

**1.1.10 Wärmedämmung Ausschnitt bis 110 mm**
Wärmedämmung Ausschnitt DN 100

Dämmschichtdicke: 30 mm

Ausführung: wie zuvor beschrieben

liefern und montieren
Menge: 3,000 St

**1.1.11 Wärmedämmung Ausschnitt bis 125 mm**
Wärmedämmung Ausschnitt DN 125

Dämmschichtdicke: 30 mm

Ausführung: wie zuvor beschrieben

liefern und montieren
Menge: 2,000 St

**1.1.12 Wärmedämmung Ausschnitt bis 160 mm**
Wärmedämmung Ausschnitt DN 150

Dämmschichtdicke: 30 mm

Ausführung: wie zuvor beschrieben

liefern und montieren
Menge: 1,000 St

**1.1.13 Wärmedämmung Passstück bis 75 mm**
Wärmedämmung Passstück DN 70

Dämmschichtdicke: 30 mm

Ausführung: wie zuvor beschrieben

liefern und montieren
Menge: 8,000 St

**1.1.14 Wärmedämmung Passstück bis 110 mm**
Wärmedämmung Passstück DN 100

Dämmschichtdicke: 30 mm

Ausführung: wie zuvor beschrieben

liefern und montieren
Menge: 4,000 St

**1.1.15 Wärmedämmung Passstück bis 125 mm**
Wärmedämmung Passstück DN 125

Dämmschichtdicke: 30 mm

Ausführung: wie zuvor beschrieben

liefern und montieren
Menge: 3,000 St

**1.1.16 Wärmedämmung Passstück bis 160 mm**
Wärmedämmung Passstück DN 150

Dämmschichtdicke: 30 mm

Ausführung: wie zuvor beschrieben

liefern und montieren
Menge: 2,000 St

**1.1.17 Wärmedämmung Endstelle, Stutzen, Abkantung bis 75 mm**
Wärmedämmung Endstelle, Stutzen, Abkantung DN 70

Dämmschichtdicke: 30 mm

Ausführung: wie zuvor beschrieben

liefern und montieren
Menge: 6,000 St

**1.1.18 Wärmedämmung Endstelle, Stutzen, Abkantung bis 110 mm**
Wärmedämmung Endstelle, Stutzen, Abkantung DN 100

Dämmschichtdicke: 30 mm

Ausführung: wie zuvor beschrieben

liefern und montieren
Menge: 6,000 St

**1.1.19 Wärmedämmung Endstelle, Stutzen, Abkantung bis 125 mm**
Wärmedämmung Endstelle, Stutzen, Abkantung DN 125

Dämmschichtdicke: 30 mm

Ausführung: wie zuvor beschrieben

liefern und montieren
Menge: 4,000 St

**1.1.20 Wärmedämmung Endstelle, Stutzen, Abkantung bis 160 mm**
Wärmedämmung Endstelle, Stutzen, Abkantung DN 150

Dämmschichtdicke: 30 mm

Ausführung: wie zuvor beschrieben

liefern und montieren
Menge: 4,000 St

**1.1.21 Aufdopplung von Rohrschellen DN 75**
Aufdopplung von Rohrschellen DN 70

Zulage für Isolierung von Rohrschellen
Dämmschichtdicke ca. 30 mm

wie vor beschrieben

Das diffusionsdichte Abkleben der Befestigungsschellen
mit selbstklebendem gitternetzverstärktem
Aluminiumklebeband ist in die Position mit
einzukalkulieren.

liefern und montieren
Menge: 12,000 St

**1.1.22 Aufdopplung von Rohrschellen DN 100**
Aufdopplung von Rohrschellen DN 100

Zulage für Isolierung von Rohrschellen
Dämmschichtdicke ca. 30 mm

wie vor beschrieben

Das diffusionsdichte Abkleben der Befestigungsschellen
mit selbstklebendem gitternetzverstärktem
Aluminiumklebeband ist in die Position mit
einzukalkulieren.

liefern und montieren
Menge: 8,000 St

**1.1.23 Aufdopplung von Rohrschellen DN 125**
Aufdopplung von Rohrschellen DN 125

Zulage für Isolierung von Rohrschellen
Dämmschichtdicke ca. 30 mm

wie vor beschrieben

Das diffusionsdichte Abkleben der Befestigungsschellen
mit selbstklebendem gitternetzverstärktem
Aluminiumklebeband ist in die Position mit
einzukalkulieren.

liefern und montieren
Menge: 3,000 St

**1.1.24 Aufdopplung von Rohrschellen DN 150**
Aufdopplung von Rohrschellen DN 150

Zulage für Isolierung von Rohrschellen
Dämmschichtdicke ca. 30 mm

wie vor beschrieben

Das diffusionsdichte Abkleben der Befestigungsschellen
mit selbstklebendem gitternetzverstärktem
Aluminiumklebeband ist in die Position mit
einzukalkulieren.

liefern und montieren
Menge: 2,000 St

#### Titel 1.2 411 Abwasseranlagen (synthetischer Kautschuk)

*Hinweis*
Wärmedämmung von Sanitärrohrleitungen nach DIN 1986
Wärmedämmung für frei verlegte Kunststoff-
Abwasserleitungen (Installation an Wand / Decke bzw. in
Schächten)

Dämmung von brennbaren Entwässerungsrohrleitungen
mittels Weichschaum-Platten auf Basis synthetischen
Kautschuks gemäß DIN 1986. (Dampfbremse)

incl. allem erforderlichen Zubehör herstellen.

Dämmschichtdicke 19mm

Ausführung:

Dämmplatte zuschneiden und fugendicht auf die
Rohrleitung aufbringen. Alle Längs- und Querfugen sind
fachgerecht mit Kleber zu schließen. Über die
Rohrschellen ist eine zusätzliche Isolierung
anzubringen, um eine durchgehende Diffusionsdichte der
Isolierkonstruktion zu erzielen.

Flexibler Schaumstoff auf Basis synthetischen
Kautschuks mit geschlossenzelliger Materialstruktur.
Farbe: grau

Das Material muss frei von asbesthaltigen Bestandteilen
und FCKW-Treibgasen sein. Es muss der Baustoffklasse
normalentflammbar nach DIN 4102-B2 entsprechen und
einer Güteüberwachung nach DIN 18200 unterliegen.

Besonders zu beachten:
Der Korrosionsschutz und die Befestigung der
Rohrleitungen gehören nicht in das Gewerk Dämmarbeiten.

incl. aller nötigen Verbindungs- und Befestigungsmaterialien sowie Verschnitt und Hilfsmaterialien.

liefern und montieren

**1.2.1 für äußerer Rohrdurchmesser bis 110 mm**
Dämmung für Kunststoff- Rohr: DN 100

Dämmschichtdicke 19 mm

Ausführung wie vor

Fabrikat und Ausführung wie vor

incl. Kleinmaterial wie, Klebeband, Bindedraht etc.

liefern und montieren
Menge: 190,000 m
Zuordnung: 411

**1.2.2 für äußerer Rohrdurchmesser bis 125 mm**
Dämmung für Kunststoff- Rohr: DN 125

Dämmschichtdicke 19 mm

Ausführung wie vor

Fabrikat und Ausführung wie vor

incl. Kleinmaterial wie, Klebeband, Bindedraht etc.

liefern und montieren
Menge: 30,000 m
Zuordnung: 411

**1.2.3 für äußerer Rohrdurchmesser bis 160 mm**
Dämmung für Kunststoff- Rohr: DN 150

Dämmschichtdicke 19 mm

Ausführung wie vor

Fabrikat und Ausführung wie vor

incl. Kleinmaterial wie, Klebeband, Bindedraht etc.

liefern und montieren
Menge: 51,000 m
Zuordnung: 411

**1.2.4 Formteil für äußere Rohrdurchmesser bis 110 mm**
Dämmung für Kunststoff- Rohr Bögen, Abzweige,
Übergänge, Dämmkappen: DN 100

Dämmschichtdicke 19 mm

Fabrikat und Ausführung wie vor

incl. Kleinmaterial wie, Klebeband, Bindedraht etc.

liefern und montieren
Menge: 130,000 St
Zuordnung: 411

**1.2.5 Formteil für äußere Rohrdurchmesser bis 125 mm**
Dämmung für Kunststoff- Rohr Bögen, Abzweige,
Übergänge, Dämmkappen: DN 125

Dämmschichtdicke 19 mm

Fabrikat und Ausführung wie vor

incl. Kleinmaterial wie, Klebeband, Bindedraht etc.

liefern und montieren
Menge: 20,000 St
Zuordnung: 411

**1.2.6 Formteil für äußere Rohrdurchmesser bis 160 mm**
Dämmung für Kunststoff- Rohr Bögen, Abzweige,
Übergänge, Dämmkappen: DN 150

Dämmschichtdicke 19 mm

Fabrikat und Ausführung wie vor

incl. Kleinmaterial wie, Klebeband, Bindedraht etc.

liefern und montieren
Menge: 40,000 St
Zuordnung: 411

**1.2.7 Aufdopplung von Rohrschellen DN 100**
Aufdopplung von Rohrschellen DN 100

Zulage für Isolierung von Rohrschellen
Dämmschichtdicke ca. 20 mm

wie vor beschrieben

liefern und montieren
Menge: 90,000 St

**1.2.8 Aufdopplung von Rohrschellen DN 125**
Aufdopplung von Rohrschellen DN 125

Zulage für Isolierung von Rohrschellen
Dämmschichtdicke ca. 20 mm

wie vor beschrieben

liefern und montieren
Menge: 15,000 St

**1.2.9 Aufdopplung von Rohrschellen DN 150**
Aufdopplung von Rohrschellen DN 150

Zulage für Isolierung von Rohrschellen
Dämmschichtdicke ca. 20 mm

wie vor beschrieben

liefern und montieren
Menge: 25,000 St

#### Titel 1.3 412 Trinkwasseranlagen (alukaschiert)

*Hinweis*
Wärmedämmung für frei verlegte Rohrleitungen
(Installation an Wand / Decke bzw. in Schächten)

Dämmung von Trinkwasserleitungen mit nichtbrennbaren
aluminiumkaschierten Steinwolle Rohrschalen gemäß GEG

incl. allem erforderlichen Zubehör herstellen.

Dämmschichtdicke 100%

Ausführung:

Dämmschale fugendicht auf die Rohrleitung aufbringen.
Schutzstreifen der selbstklebenden Längsüberlappung
entfernen und damit den Längsschlitz dicht verkleben.
Rundstöße mit selbstklebenden Aluminium-Klebeband
verkleben. Zusätzlich Dämmschale mit verzinktem
Bindedraht, 6 Windungen pro lfd. Meter, auf der
Rohrleitung befestigen.

Baustoffklasse:  A2 nach DIN EN 13501-1
Schmelzpunkt:  > 1000°C nach DIN 4102-17
Wärmeleitfähigkeit: 0,035 W/(mK) nach GEG

liefern und montieren

**1.3.1 für äußere Rohrdurchmesser bis 15 mm**
Wärmedämmung für Edelstahl-Rohr: bis 15 mm

Dämmschichtdicke 100%

Ausführung wie vor

incl. Kleinmaterial wie, Klebeband, Bindedraht etc.

liefern und montieren
Menge: 300,000 m
Zuordnung: 412

**1.3.2 für äußere Rohrdurchmesser bis 18 mm**
Wärmedämmung für Edelstahl-Rohr: bis 18 mm

Dämmschichtdicke 100%

Fabrikat und Ausführung wie vor

incl. Kleinmaterial wie, Klebeband, Bindedraht etc.

liefern und montieren
Menge: 200,000 m
Zuordnung: 412

**1.3.3 für äußere Rohrdurchmesser bis 22 mm**
Wärmedämmung für Edelstahl-Rohr: bis 22 mm

Dämmschichtdicke 100%

Fabrikat und Ausführung wie vor

incl. Kleinmaterial wie, Klebeband, Bindedraht etc.

liefern und montieren
Menge: 275,000 m
Zuordnung: 412

**1.3.4 für äußere Rohrdurchmesser bis 28 mm**
Wärmedämmung für Edelstahl-Rohr: bis 28 mm

Dämmschichtdicke 100%

Fabrikat und Ausführung wie vor

incl. Kleinmaterial wie, Klebeband, Bindedraht etc.

liefern und montieren
Menge: 440,000 m
Zuordnung: 412

**1.3.5 für äußere Rohrdurchmesser bis 35 mm**
Wärmedämmung für Edelstahl-Rohr: bis 35 mm

Dämmschichtdicke 100%

Fabrikat und Ausführung wie vor

incl. Kleinmaterial wie, Klebeband, Bindedraht etc.

liefern und montieren
Menge: 145,000 m
Zuordnung: 412

**1.3.6 für äußere Rohrdurchmesser bis 42 mm**
Wärmedämmung für Edelstahl-Rohr: bis 42 mm

Dämmschichtdicke 100%

Fabrikat und Ausführung wie vor

incl. Kleinmaterial wie, Klebeband, Bindedraht etc.

liefern und montieren
Menge: 5,000 m
Zuordnung: 412

**1.3.7 für äußere Rohrdurchmesser bis 54 mm**
Wärmedämmung für Edelstahl-Rohr: bis 54 mm

Dämmschichtdicke 100%

Fabrikat und Ausführung wie vor

incl. Kleinmaterial wie, Klebeband, Bindedraht etc.

liefern und montieren
Menge: 35,000 m
Zuordnung: 412

**1.3.8 für äußere Rohrdurchmesser bis 76,1 mm**
Wärmedämmung für Edelstahl-Rohr: bis 76,1 mm

Dämmschichtdicke 100%

Fabrikat und Ausführung wie vor

incl. Kleinmaterial wie, Klebeband, Bindedraht etc.

liefern und montieren
Menge: 5,000 m
Zuordnung: 412

**1.3.9 Bogen für äußere Rohrdurchmesser bis 15 mm**
Wärmedämmung für Edelstahl-Bogen: bis 15 mm

Dämmschichtdicke 100%

Fabrikat und Ausführung wie vor

incl. Kleinmaterial wie, Klebeband, Bindedraht etc.

liefern und montieren
Menge: 400,000 St
Zuordnung: 412

**1.3.10 Bogen für äußere Rohrdurchmesser bis 18 mm**
Wärmedämmung für Edelstahl-Bogen: bis 18 mm

Dämmschichtdicke 100%

Fabrikat und Ausführung wie vor

incl. Kleinmaterial wie, Klebeband, Bindedraht etc.

liefern und montieren
Menge: 180,000 St
Zuordnung: 412

**1.3.11 Bogen für äußere Rohrdurchmesser bis 22 mm**
Wärmedämmung für Edelstahl-Bogen: bis 22 mm

Dämmschichtdicke 100%

Fabrikat und Ausführung wie vor

incl. Kleinmaterial wie, Klebeband, Bindedraht etc.

liefern und montieren
Menge: 200,000 St
Zuordnung: 412

**1.3.12 Bogen für äußere Rohrdurchmesser bis 28 mm**
Wärmedämmung für Edelstahl-Bogen: bis 28 mm

Dämmschichtdicke 100%

Fabrikat und Ausführung wie vor

incl. Kleinmaterial wie, Klebeband, Bindedraht etc.

liefern und montieren
Menge: 300,000 St
Zuordnung: 412

**1.3.13 Bogen für äußere Rohrdurchmesser bis 35 mm**
Wärmedämmung für Edelstahl-Bogen: bis 32 mm

Dämmschichtdicke 100%

Fabrikat und Ausführung wie vor

incl. Kleinmaterial wie, Klebeband, Bindedraht etc.

liefern und montieren
Menge: 72,000 St
Zuordnung: 412

**1.3.14 Bogen für äußere Rohrdurchmesser bis 42 mm**
Wärmedämmung für Edelstahl-Bogen: bis 42 mm

Dämmschichtdicke 100%

Fabrikat und Ausführung wie vor

incl. Kleinmaterial wie, Klebeband, Bindedraht etc.

liefern und montieren
Menge: 10,000 St
Zuordnung: 412

**1.3.15 Bogen für äußere Rohrdurchmesser bis 54 mm**
Wärmedämmung für Edelstahl-Bogen: bis 54 mm

Dämmschichtdicke 100%

Fabrikat und Ausführung wie vor

incl. Kleinmaterial wie, Klebeband, Bindedraht etc.

liefern und montieren
Menge: 16,000 St
Zuordnung: 412

**1.3.16 Bogen für äußere Rohrdurchmesser bis 76,1 mm**
Wärmedämmung für Edelstahl-Bogen: bis 76,1mm

Dämmschichtdicke 100%

Fabrikat und Ausführung wie vor

incl. Kleinmaterial wie, Klebeband, Bindedraht etc.

liefern und montieren
Menge: 4,000 St
Zuordnung: 412

**1.3.17 Ausschnitt für äußere Rohrdurchmesser bis 15 mm**
Ausschnitt Wärmedämmung für Edelstahl-Rohr: bis 15 mm

Dämmschichtdicke 100%

Fabrikat und Ausführung wie vor

incl. Kleinmaterial wie, Klebeband, Bindedraht etc.

liefern und montieren
Menge: 250,000 St
Zuordnung: 412

**1.3.18 Ausschnitt für äußere Rohrdurchmesser bis 18 mm**
Ausschnitt Wärmedämmung für Edelstahl-Rohr: bis 18 mm

Dämmschichtdicke 100%

Fabrikat und Ausführung wie vor

incl. Kleinmaterial wie, Klebeband, Bindedraht etc.

liefern und montieren
Menge: 300,000 St
Zuordnung: 412

**1.3.19 Ausschnitt für äußere Rohrdurchmesser bis 22 mm**
Ausschnitt Wärmedämmung für Edelstahl-Rohr: bis 22 mm

Dämmschichtdicke 100%

Fabrikat und Ausführung wie vor

incl. Kleinmaterial wie, Klebeband, Bindedraht etc.

liefern und montieren
Menge: 250,000 St
Zuordnung: 412

**1.3.20 Ausschnitt für äußere Rohrdurchmesser bis 28 mm**
Ausschnitt Wärmedämmung für Edelstahl-Rohr: bis 28 mm

Dämmschichtdicke 100%

Fabrikat und Ausführung wie vor

incl. Kleinmaterial wie, Klebeband, Bindedraht etc.

liefern und montieren
Menge: 330,000 St
Zuordnung: 412

**1.3.21 Ausschnitt für äußere Rohrdurchmesser bis 35 mm**
Ausschnitt Wärmedämmung für Edelstahl-Rohr: bis 35 mm

Dämmschichtdicke 100%

Fabrikat und Ausführung wie vor

incl. Kleinmaterial wie, Klebeband, Bindedraht etc.

liefern und montieren
Menge: 110,000 St
Zuordnung: 412

**1.3.22 Ausschnitt für äußere Rohrdurchmesser bis 42 mm**
Ausschnitt Wärmedämmung für Edelstahl-Rohr: bis 42 mm

Dämmschichtdicke 100%

Fabrikat und Ausführung wie vor

incl. Kleinmaterial wie, Klebeband, Bindedraht etc.

liefern und montieren
Menge: 10,000 St
Zuordnung: 412

**1.3.23 Ausschnitt für äußere Rohrdurchmesser bis 54 mm**
Ausschnitt Wärmedämmung für Edelstahl-Rohr: bis 54 mm

Dämmschichtdicke 100%

Fabrikat und Ausführung wie vor

incl. Kleinmaterial wie, Klebeband, Bindedraht etc.

liefern und montieren
Menge: 40,000 St
Zuordnung: 412

**1.3.24 Ausschnitt für äußere Rohrdurchmesser bis 76,1 mm**
Ausschnitt Wärmedämmung für Edelstahl-Rohr: bis 76,1 mm

Dämmschichtdicke 100%

Fabrikat und Ausführung wie vor

incl. Kleinmaterial wie, Klebeband, Bindedraht etc.

liefern und montieren
Menge: 5,000 St
Zuordnung: 412

**1.3.25 Paßstück für äußere Rohrdurchmesser bis 15 mm**
Passtück Wärmedämmung für Edelstahl-Rohr: bis 15 mm

Dämmschichtdicke 100%

Fabrikat und Ausführung wie vor

incl. Kleinmaterial wie, Klebeband, Bindedraht etc.

liefern und montieren
Menge: 75,000 St
Zuordnung: 412

**1.3.26 Paßstück für äußere Rohrdurchmesser bis 18 mm**
Passtück Wärmedämmung für Edelstahl-Rohr: bis 18 mm

Dämmschichtdicke 100%

Fabrikat und Ausführung wie vor

incl. Kleinmaterial wie, Klebeband, Bindedraht etc.

liefern und montieren
Menge: 50,000 St
Zuordnung: 412

**1.3.27 Paßstück für äußere Rohrdurchmesser bis 22 mm**
Passtück Wärmedämmung für Edelstahl-Rohr: bis 22 mm

Dämmschichtdicke 100%

Fabrikat und Ausführung wie vor

incl. Kleinmaterial wie, Klebeband, Bindedraht etc.

liefern und montieren
Menge: 70,000 St
Zuordnung: 412

**1.3.28 Paßstück für äußere Rohrdurchmesser bis 28 mm**
Passtück Wärmedämmung für Edelstahl-Rohr: bis 28 mm

Dämmschichtdicke 100%

Fabrikat und Ausführung wie vor

incl. Kleinmaterial wie, Klebeband, Bindedraht etc.

liefern und montieren
Menge: 110,000 St
Zuordnung: 412

**1.3.29 Paßstück für äußere Rohrdurchmesser bis 35 mm**
Passtück Wärmedämmung für Edelstahl-Rohr: bis 35 mm

Dämmschichtdicke 100%

Fabrikat und Ausführung wie vor

incl. Kleinmaterial wie, Klebeband, Bindedraht etc.

liefern und montieren
Menge: 35,000 St
Zuordnung: 412

**1.3.30 Paßstück für äußere Rohrdurchmesser bis 42 mm**
Passtück Wärmedämmung für Edelstahl-Rohr: bis 42 mm

Dämmschichtdicke 100%

Fabrikat und Ausführung wie vor

incl. Kleinmaterial wie, Klebeband, Bindedraht etc.

liefern und montieren
Menge: 3,000 St
Zuordnung: 412

**1.3.31 Paßstück für äußere Rohrdurchmesser bis 54 mm**
Passtück Wärmedämmung für Edelstahl-Rohr: bis 54 mm

Dämmschichtdicke 100%

Fabrikat und Ausführung wie vor

incl. Kleinmaterial wie, Klebeband, Bindedraht etc.

liefern und montieren
Menge: 10,000 St
Zuordnung: 412

**1.3.32 Paßstück für äußere Rohrdurchmesser bis 76,1 mm**
Passtück Wärmedämmung für Edelstahl-Rohr: bis 76,1 mm

Dämmschichtdicke 100%

Fabrikat und Ausführung wie vor

incl. Kleinmaterial wie, Klebeband, Bindedraht etc.

liefern und montieren
Menge: 3,000 St
Zuordnung: 412

**1.3.33 Endstelle, Stutzen, Abkantung, 15 mm**
Endstelle, Stutzen, Abkantung: bis 15 mm

Fabrikat und Ausführung wie vor

incl. Kleinmaterial wie, Klebeband, Bindedraht etc.

liefern und montieren
Menge: 250,000 St
Zuordnung: 412

**1.3.34 Endstelle, Stutzen, Abkantung, 18 mm**
Endstelle, Stutzen, Abkantung: bis 18 mm

Fabrikat und Ausführung wie vor

incl. Kleinmaterial wie, Klebeband, Bindedraht etc.

liefern und montieren
Menge: 45,000 St
Zuordnung: 412

**1.3.35 Endstelle, Stutzen, Abkantung, 22 mm**
Endstelle, Stutzen, Abkantung: bis 22 mm

Fabrikat und Ausführung wie vor

incl. Kleinmaterial wie, Klebeband, Bindedraht etc.

liefern und montieren
Menge: 55,000 St
Zuordnung: 412

**1.3.36 Endstelle, Stutzen, Abkantung, 28 mm**
Endstelle, Stutzen, Abkantung: bis 28 mm

Fabrikat und Ausführung wie vor

incl. Kleinmaterial wie, Klebeband, Bindedraht etc.

liefern und montieren
Menge: 105,000 St
Zuordnung: 412

**1.3.37 Endstelle, Stutzen, Abkantung, 35 mm**
Endstelle, Stutzen, Abkantung: bis 35 mm

Fabrikat und Ausführung wie vor

incl. Kleinmaterial wie, Klebeband, Bindedraht etc.

liefern und montieren
Menge: 85,000 St
Zuordnung: 412

**1.3.38 Endstelle, Stutzen, Abkantung, 42 mm**
Endstelle, Stutzen, Abkantung: bis 42 mm

Fabrikat und Ausführung wie vor

incl. Kleinmaterial wie, Klebeband, Bindedraht etc.

liefern und montieren
Menge: 10,000 St
Zuordnung: 412

**1.3.39 Endstelle, Stutzen, Abkantung, 54 mm**
Endstelle, Stutzen, Abkantung: bis 54 mm

Fabrikat und Ausführung wie vor

incl. Kleinmaterial wie, Klebeband, Bindedraht etc.

liefern und montieren
Menge: 5,000 St
Zuordnung: 412

**1.3.40 Endstelle, Stutzen, Abkantung, 76,1 mm**
Endstelle, Stutzen, Abkantung: bis 76,1 mm

Fabrikat und Ausführung wie vor

incl. Kleinmaterial wie, Klebeband, Bindedraht etc.

liefern und montieren
Menge: 5,000 St
Zuordnung: 412

*Hinweis*
Wärmedämmschale für Armaturen
wie Kugelhähne, Rückschlagventile,
Strangreguliervemtile etc.

Wärmedämmung, bestehend aus zwei ineinanderfassenden
Halbschalen, mit einem 0,5 mm - 1,00 mm dicken
Blechmantel mit Glaswolle WLG 035 ausgefüllt,
entsprechend der HeizAnlV. Verschlossen mit
Spannringen.

**1.3.41 Wärmedämmschale für Armaturen DN 15**
Wärmedämmschale für Armaturen (DN 15)
Kugelhähne, Rückschlagventile, Strangreguliervemtile
etc

Größe: DN 15

Ausführung wie vor

liefern und montieren
Menge: 2,000 St

**1.3.42 Wärmedämmschale für Armaturen DN 20**
Wärmedämmschale für Armaturen (DN 20)
Kugelhähne, Rückschlagventile, Strangreguliervemtile
etc

Größe: DN 20

Ausführung wie vor

liefern und montieren
Menge: 5,000 St

**1.3.43 Wärmedämmschale für Armaturen DN 25**
Wärmedämmschale für Armaturen (DN 25)
Kugelhähne, Rückschlagventile, Strangreguliervemtile
etc

Größe: DN 25

Ausführung wie vor

liefern und montieren
Menge: 9,000 St

**1.3.44 Wärmedämmschale für Armaturen DN 32**
Wärmedämmschale für Armaturen (DN 32)
Kugelhähne, Rückschlagventile, Strangreguliervemtile
etc

Größe: DN 32

Ausführung wie vor

liefern und montieren
Menge: 5,000 St

**1.3.45 Wärmedämmschale für Armaturen DN 40**
Wärmedämmschale für Armaturen (DN 40)
Kugelhähne, Rückschlagventile, Strangreguliervemtile
etc

Größe: DN 40

Ausführung wie vor

liefern und montieren
Menge: 1,000 St

**1.3.46 Wärmedämmschale für Armaturen DN 50**
Wärmedämmschale für Armaturen (DN 50)
Kugelhähne, Rückschlagventile, Strangreguliervemtile
etc

Größe: DN 50

Ausführung wie vor

liefern und montieren
Menge: 1,000 St

**1.3.47 Wärmedämmschale für Armaturen DN 65**
Wärmedämmschale für Armaturen (DN 65)
Kugelhähne, Rückschlagventile, Strangreguliervemtile
etc
einschließlich Flansch

Größe: DN 65

Ausführung wie vor

liefern und montieren
Menge: 1,000 St

#### Titel 1.4 412 Trinkwasseranlagen (Blech)

*Hinweis*
Blech-Wärmedämmung für frei verlegte Rohrleitungen

Dämmung von Sanitärrohrleitungen aus nichtrostendem
Stahl mit nichtbrennbaren aluminiumkaschierten
Steinwolle Rohrschalen gemäß GEG.

Ummantelung der Isolierung aus feuerverzinktem
Stahlblech
DIN EN 10346,

Blechdicken nach DIN 4140 - Tabelle 13

- Blechdicke 0,5 mm (bis 400 mm Umfang) bis Rohrleitung
  DN 40
- Blechdicke 0,6 mm (über 400 bis 800 mm Umfang)
  bis RL DN 65
- Blechdicke 0,7 mm (über 800 bis 1200 mm Umfang)
  bis RL DN 100
- Blechdicke 1,0 mm (über 1200 mm Umfang)

einreihig mit sechs verzinkten Blechschrauben je Meter
verschraubt einschl. aller Bögen, Ausschnitte,
Einfassungen etc.

incl. allem erforderlichen Zubehör herstellen.

Dämmschichtdicke 100%

Ausführung:

Dämmschale fugendicht auf die Rohrleitung aufbringen.
Schutzstreifen der selbstklebenden Längsüberlappung
entfernen und damit den Längsschlitz dicht verkleben.
Rundstöße mit selbstklebenden Alufix Klebeband
verkleben.

Baustoffklasse:  A2 nach DIN EN 13501-1
Schmelzpunkt:  > 1000°C nach DIN 4102-17
Wärmeleitfähigkeit: 0,035 W/(mK) nach GEG

liefern und montieren

**1.4.1 für äußere Rohrdurchmesser bis 35 mm**
für Edelstahl-Rohr: bis 35 mm

Dämmschichtdicke 100%
Blechdicke 0,5 mm

liefern und montieren
Menge: 5,000 m

**1.4.2 für äußere Rohrdurchmesser bis 42 mm**
für Edelstahl-Rohr: bis 42 mm

Dämmschichtdicke 100%
Blechdicke 0,5 mm

liefern und montieren
Menge: 5,000 m

**1.4.3 für äußere Rohrdurchmesser bis 54 mm**
für Edelstahl-Rohr: bis 54 mm

Dämmschichtdicke 100%
Blechdicke 0,5 mm

liefern und montieren
Menge: 5,000 m

**1.4.4 für äußere Rohrdurchmesser bis 76,1 mm**
für Edelstahl-Rohr: bis 76,1 mm

Dämmschichtdicke 100%
Blechdicke 0,5 mm

liefern und montieren
Menge: 2,000 m

**1.4.5 Bogen für äußere Rohrdurchmesser bis 35 mm**
Bogen für Edelstahl-Rohr: bis 35 mm

Dämmschichtdicke 100%
Blechdicke 0,5 mm

liefern und montieren
Menge: 7,000 St

**1.4.6 Bogen für äußere Rohrdurchmesser bis 42 mm**
Bogen für Edelstahl-Rohr: bis 42 mm

Dämmschichtdicke 100%
Blechdicke 0,5 mm

liefern und montieren
Menge: 4,000 St

**1.4.7 Bogen für äußere Rohrdurchmesser bis 54 mm**
Bogen für Edelstahl-Rohr: bis 54 mm

Dämmschichtdicke 100%
Blechdicke 0,5 mm

liefern und montieren
Menge: 4,000 St

**1.4.8 Bogen für äußere Rohrdurchmesser bis 76,1 mm**
Bogen für Edelstahl-Rohr: bis 76,1 mm

Dämmschichtdicke 100%
Blechdicke 0,5 mm

liefern und montieren
Menge: 2,000 St

**1.4.9 Ausschnitt für äußere Rohrdurchmesser bis 35 mm**
Ausschnitt für Edelstahl-Rohr: bis 35 mm

Dämmschichtdicke 100%
Blechdicke 0,5 mm

liefern und montieren
Menge: 3,000 St

**1.4.10 Ausschnitt für äußere Rohrdurchmesser bis 42 mm**
Ausschnitt für Edelstahl-Rohr: bis 42 mm

Dämmschichtdicke 100%
Blechdicke 0,5 mm

liefern und montieren
Menge: 3,000 St

**1.4.11 Ausschnitt für äußere Rohrdurchmesser bis 54 mm**
Ausschnitt für Edelstahl-Rohr: bis 54 mm

Dämmschichtdicke 100%
Blechdicke 0,5 mm

liefern und montieren
Menge: 3,000 St

**1.4.12 Ausschnitt für äußere Rohrdurchmesser bis 76,1 mm**
Ausschnitt für Edelstahl-Rohr: bis 76,1 mm

Dämmschichtdicke 100%
Blechdicke 0,5 mm

liefern und montieren
Menge: 2,000 St

**1.4.13 Paßstück für äußere Rohrdurchmesser bis 35 mm**
Paßstück für Edelstahl-Rohr: bis 35 mm

Dämmschichtdicke 100%
Blechdicke 0,5 mm

liefern und montieren
Menge: 3,000 St

**1.4.14 Paßstück für äußere Rohrdurchmesser bis 42 mm**
Paßstück für Edelstahl-Rohr: bis 42 mm

Dämmschichtdicke 100%
Blechdicke 0,6 mm

liefern und montieren
Menge: 3,000 St

**1.4.15 Paßstück für äußere Rohrdurchmesser bis 54 mm**
Paßstück für Edelstahl-Rohr: bis 54 mm

Dämmschichtdicke 100%
Blechdicke 0,6 mm

liefern und montieren
Menge: 3,000 St

**1.4.16 Paßstück für äußere Rohrdurchmesser bis 76,1 mm**
Paßstück für Edelstahl-Rohr: bis 76,1 mm

Dämmschichtdicke 100%
Blechdicke 0,6 mm

liefern und montieren
Menge: 2,000 St

**1.4.17 Endstelle, Stutzen, Abkantung, 35 mm**
Endstelle, Stutzen, Abkantung: bis 35 mm

liefern und montieren
Menge: 3,000 St

**1.4.18 Endstelle, Stutzen, Abkantung, 42 mm**
Endstelle, Stutzen, Abkantung: bis 42 mm

liefern und montieren
Menge: 2,000 St

**1.4.19 Endstelle, Stutzen, Abkantung, 54 mm**
Endstelle, Stutzen, Abkantung: bis 54 mm

liefern und montieren
Menge: 2,000 St

**1.4.20 Endstelle, Stutzen, Abkantung, 76,1 mm**
Endstelle, Stutzen, Abkantung: bis 76,1 mm

liefern und montieren
Menge: 2,000 St

*Hinweis*
Wärmedämmschale für Armaturen
wie Kugelhähne, Rückschlagventile,
Strangreguliervemtile etc.

Wärmedämmung, bestehend aus zwei ineinanderfassenden
Halbschalen, mit einem 0,5 mm - 1,00 mm dicken
Blechmantel mit Glaswolle WLG 035 ausgefüllt,
entsprechend der HeizAnlV. Verschlossen mit
Spannringen.

**1.4.21 Wärmedämmschale für Armaturen DN 32**
Wärmedämmschale für Armaturen DN 32
Blechdicke 0,6 mm

Fabrikat und Ausführung wie vor

incl. Kleinmaterial wie, Klebeband, Bindedraht etc.

liefern und montieren
Menge: 2,000 St
Zuordnung: 422

**1.4.22 Wärmedämmschale für Armaturen DN 40**
Wärmedämmschale für Armaturen DN 40
Blechdicke 0,6 mm

Fabrikat und Ausführung wie vor

incl. Kleinmaterial wie, Klebeband, Bindedraht etc.

liefern und montieren
Menge: 2,000 St
Zuordnung: 422

**1.4.23 Wärmedämmschale für Armaturen DN 50**
Wärmedämmschale für Armaturen DN 50
Blechdicke 0,6 mm

Fabrikat und Ausführung wie vor

incl. Kleinmaterial wie, Klebeband, Bindedraht etc.

liefern und montieren
Menge: 2,000 St
Zuordnung: 422

**1.4.24 Wärmedämmschale für Armaturen DN 65**
Wärmedämmschale für Armaturen DN 65
Blechdicke 0,6 mm

Fabrikat und Ausführung wie vor

incl. Kleinmaterial wie, Klebeband, Bindedraht etc.

liefern und montieren
Menge: 2,000 St
Zuordnung: 422

#### Titel 1.5 412 Brandschutzmaßnahmen Trinkwasserinstallationen

*Hinweis*
Es ist zu beachten, dass die Rohrabschottungen seitens
der Isolierbaufirma nur geliefert und der
Sanitärinstallationsfirma zum Einbau im Zuge deren Rohrinstallation
übergeben wird.
Nach Fertigstellung der Montage der Rohrabschottungen
durch den Sanitärinstallateur sind die
Brandschutzdurchführungen durch die Isolierbaufirma zu
prüfen und die Restöffnungen (Ringspalt) fachgerecht zu
verpressen.

*Hinweis*
Rohrababschottungen von Wand- und Deckendurchführungen
R 90 Rohrabschottung für nichtbrennbare Versorgungsleitungen aus Edelstahl in Massivbauteilen und leichten
Trenn- wänden.

Feuerwiderstandsfähige Rohrabschottung mit
nichtbrennbarer hochverdichteter Brandschutzrohrschale
mit einem Schmelzpunkt von > 1000°C und notwendiger
weiterführen- der Dämmung mit alukaschierter Steinwolle
Dämmschale.

Der Einbau mit "Null - Abstand" zwischen R90-
Abschottung im Durchführungsbereich ist laut
Prüfzeugnis zulässig.
Die ordnungsgemäße Ausführung ist vom Ersteller der
Abschottung nach Abschluss der Arbeiten durch eine
Über- einstimmungserklärung zu bescheinigen.

Baustoffklasse:  A2 nach DIN 4102-1
Schmelzpunkt:  > 1000°C nach DIN 4102-17
Rohdichte:  >150 kg/m³
Wärmeleitfähigkeit:  0,035 W/(mK) nach ENEV

Notwendige weiterführende Dämmung:
(1,0 mtr. beidseitig der Durchführung)

Baustoffklasse:  A2 nach DIN 4102-1
Schmelzpunkt:  > 1000°C nach DIN 4102-17
Wärmeleitfähigkeit:  0,035 W/(mK) nach ENEV
Bekleidungslänge:  gemäß ABP

liefern

**1.5.1 R 90 Rohrabschottung DN 12**
R 90 Rohrabschottung DN 12
Wand-, Deckenstärke: bis 40 cm

Ausführung wie vor

incl. aller Material- und Arbeitsaufwendungen wie
Spezial-kleber, Brandschutzkitt für Ringspalt,
Kennzeichnungsschild etc.

liefern
Menge: 20,000 St
Zuordnung: 412

**1.5.2 R 90 Rohrabschottung DN 15**
R 90 Rohrabschottung DN 15
Wand-, Deckenstärke: bis 40 cm

Fabrikat und Ausführung wie vor

incl. aller Material- und Arbeitsaufwendungen wie
Spezial-kleber, Brandschutzkitt für Ringspalt,
Kennzeichnungsschild etc.

liefern
Menge: 25,000 St
Zuordnung: 412

**1.5.3 R 90 Rohrabschottung DN 20**
R 90 Rohrabschottung DN 20
Wand-, Deckenstärke: bis 40 cm

Fabrikat und Ausführung wie vor

incl. aller Material- und Arbeitsaufwendungen wie
Spezial-kleber, Brandschutzkitt für Ringspalt,
Kennzeichnungsschild etc.

liefern
Menge: 26,000 St
Zuordnung: 412

**1.5.4 R 90 Rohrabschottung DN 25**
R 90 Rohrabschottung DN 25
Wand-, Deckenstärke: bis 40 cm

Fabrikat und Ausführung wie vor

incl. aller Material- und Arbeitsaufwendungen wie
Spezial-kleber, Brandschutzkitt für Ringspalt,
Kennzeichnungsschild etc.

liefern
Menge: 30,000 St
Zuordnung: 412

**1.5.5 R 90 Rohrabschottung DN 32**
R 90 Rohrabschottung DN 32
Wand-, Deckenstärke: bis 40 cm

Fabrikat und Ausführung wie vor

incl. aller Material- und Arbeitsaufwendungen wie
Spezial-kleber, Brandschutzkitt für Ringspalt,
Kennzeichnungsschild etc.

liefern
Menge: 15,000 St
Zuordnung: 412

**1.5.6 R 90 Rohrabschottung DN 40**
R 90 Rohrabschottung DN 40
Wand-, Deckenstärke: bis 40 cm

Fabrikat und Ausführung wie vor

incl. aller Material- und Arbeitsaufwendungen wie
Spezial-kleber, Brandschutzkitt für Ringspalt,
Kennzeichnungsschild etc.

liefern
Menge: 1,000 St
Zuordnung: 412

**1.5.7 R 90 Rohrabschottung DN 50**
R 90 Rohrabschottung DN 50
Wand-, Deckenstärke: bis 40 cm

Fabrikat und Ausführung wie vor

incl. aller Material- und Arbeitsaufwendungen wie
Spezial-kleber, Brandschutzkitt für Ringspalt,
Kennzeichnungsschild etc.

liefern
Menge: 2,000 St
Zuordnung: 412

**1.5.8 R 90 Rohrabschottung DN 65**
R 90 Rohrabschottung DN 65
Wand-, Deckenstärke: bis 40 cm

Fabrikat und Ausführung wie vor

incl. aller Material- und Arbeitsaufwendungen wie
Spezial-kleber, Brandschutzkitt für Ringspalt,
Kennzeichnungsschild etc.

liefern
Menge: 3,000 St
Zuordnung: 412

*Hinweis*
Verpressen von Wand- und Deckendurchführungen
Vermörtelung / Verpressung der Restöffnungen
(Ringspalt) der v.g. R 90-Rohrabschottungen maschinell
mit Mörtelhochdruckpresse oder per Hand, mit
bauaufsichtlich zugelassenem Brandschutzmörtel MG III,
DIN 1053 Teil 1

Bei einer Arbeitshöhe über 2,0 m ist die Aufstellung
eines Gerüstes vorgeschrieben.

incl. aller Material- und Arbeitsaufwendungen wie
Spezialmörtel, Bereitstellung, Montage und Demontage
einer geeigneten Schalung, Abdecken des
Arbeitsbereiches, sowie anschließende Säuberung und
Bauschuttentsorgung.

liefern und montieren

**1.5.9 Verpress-Mörtel Rohrdurchführungen**
Ausmörteln von Durchbrüchen mit eingebauten
Rohrdurchführungen von Trinkwasserleitungen in Wänden
und Decken mit Brandschutzanforderungen, gemäß den
bauaufsichtlichen Richtlinien und Zulassungen der
Elemente, sowie der Rohrdurchführungen.

Ausmörteln umlaufend mittels Mörtelpumpe und
Verpresslanze, sowie Glätten der Oberfläche.

Die Durchbrüche sind in der Wand- bzw. Deckenstärke von
10 bis 40 cm umlaufend mit Mörtel der Mörtelgruppe III
nach DIN 1053 auszumörteln. Bei Wand- bzw.
Deckenstärken grösser als die Mindestdicke lt.
Zulassung der Brandschutzelemente, sind Vorkehrungen
mittels Hilfsschalung zu treffen, um den Verbrauch zu
mindern bzw. den Verlust von Mörtel zu verhindern.

Die Arbeiten umfassen die erforderlichen
Verbrauchstoffe und der Kennzeichnung der Ausmörtelung
mittels Aufkleber.

Anbringen von Hilfsschalungen bzw. Schottungen aus
Mineralfaserplatten, nicht brennbar, Schmelzpunkt
größer 1000 °C für das Ausmörteln der Durchführungen.

Die Ausführung der Arbeiten muss durch eine zugelassene
Fachfirma erfolgen und ist im Zuge des Baufortschritts
zu koordinieren und auszuführen. Größere Durchbrüche
werden bis auf die angegebene umlaufende Spaltbreite
bauseits zugemauert.

Die geforderte Feuerwiderstandsdauer von 90 Minuten ist
in Anlehnung an die DIN 4102 mit dem Nachweis der
Mörtelgruppe nach DIN 1053 durch einen Prüfbericht bei
der Abnahme zu belegen.

Der Materialverbrauch ist nach VOB abzurechnen.
Menge: 200,000 Lit.
Zuordnung: 412

### Bereich 2 420 Isolierung Heizung

#### Titel 2.1 422 Heizungsanlagen (alukaschiert)

*Hinweis*
Wärmedämmung von Heizungsrohrleitungen nach GEG
Wärmedämmung für frei verlegte Rohrleitungen
(Installation an Wand / Decke bzw. in Schächten)

Dämmung von Heizungsrohrleitungen mit nichtbrennbaren
aluminiumkaschierten Steinwolle Rohrschalen gemäß GEG

incl. allem erforderlichen Zubehör herstellen.

Dämmschichtdicke 100%

Ausführung:

Dämmschale fugendicht auf die Rohrleitung aufbringen.
Schutzstreifen der selbstklebenden Längsüberlappung
entfernen und damit den Längsschlitz dicht verkleben.
Rundstöße mit selbstklebenden Aluminium-Klebeband
verkleben. Zusätzlich Dämmschale mit verzinktem
Bindedraht, 6 Windungen pro lfd. Meter, auf der
Rohrleitung befestigen.

Baustoffklasse:  A2 nach DIN EN 13501-1
Schmelzpunkt:  > 1000°C nach DIN 4102-17
Wärmeleitfähigkeit: 0,035 W/(mK) nach GEG

liefern und montieren

*Hinweis*
Bei Wand- und Deckendurchbrüchen gemäß GEG
Bei Wand- und Deckendurchfürhrungen gemäß GEG
Isolierstärke 50 %. Bei Brandschutzdurchführungen
Anforderungen der Mineralwollgüte beachten. (siehe
gesonderte Positionen)

*Hinweis*
Dämmung für Edelstahl-Pressfitting-
System für Heizungsanlagen

**2.1.1 für äußere Rohrdurchmesser bis 15 mm**
Wärmedämmung für Edelstahl-Rohr: bis 15 mm

Dämmschichtdicke 100%

Ausführung wie vor

incl. Kleinmaterial wie, Klebeband, Bindedraht etc.

liefern und montieren
Menge: 2325,000 m
Zuordnung: 412

**2.1.2 für äußere Rohrdurchmesser bis 18 mm**
Wärmedämmung für Edelstahl-Rohr: bis 18 mm

Dämmschichtdicke 100%

Ausführung wie vor

incl. Kleinmaterial wie, Klebeband, Bindedraht etc.

liefern und montieren
Menge: 540,000 m
Zuordnung: 412

**2.1.3 für äußere Rohrdurchmesser bis 22 mm**
Wärmedämmung für Edelstahl-Rohr: bis 22 mm

Dämmschichtdicke 100%

Ausführung wie vor

incl. Kleinmaterial wie, Klebeband, Bindedraht etc.

liefern und montieren
Menge: 366,000 m
Zuordnung: 412

**2.1.4 für äußere Rohrdurchmesser bis 28 mm**
Wärmedämmung für Edelstahl-Rohr: bis 28 mm

Dämmschichtdicke 100%

Ausführung wie vor

incl. Kleinmaterial wie, Klebeband, Bindedraht etc.

liefern und montieren
Menge: 279,000 m
Zuordnung: 412

**2.1.5 für äußere Rohrdurchmesser bis 35 mm**
Wärmedämmung für Edelstahl-Rohr: bis 35 mm

Dämmschichtdicke 100%

Ausführung wie vor

incl. Kleinmaterial wie, Klebeband, Bindedraht etc.

liefern und montieren
Menge: 220,000 m
Zuordnung: 412

**2.1.6 für äußere Rohrdurchmesser bis 42 mm**
Wärmedämmung für Edelstahl-Rohr: bis 42 mm

Dämmschichtdicke 100%

Ausführung wie vor

incl. Kleinmaterial wie, Klebeband, Bindedraht etc.

liefern und montieren
Menge: 165,000 m
Zuordnung: 412

**2.1.7 für äußere Rohrdurchmesser bis 54 mm**
Wärmedämmung für Edelstahl-Rohr: bis 54 mm

Dämmschichtdicke 100%

Ausführung wie vor

incl. Kleinmaterial wie, Klebeband, Bindedraht etc.

liefern und montieren
Menge: 107,000 m
Zuordnung: 412

**2.1.8 Bogen für äußere Rohrdurchmesser bis 15 mm**
Wärmedämmung für Rohrbogen: bis 15 mm

Dämmschichtdicke 100%

Ausführung wie vor

incl. Kleinmaterial wie, Klebeband, Bindedraht etc.

liefern und montieren
Menge: 1526,000 St
Zuordnung: 422

**2.1.9 Bogen für äußere Rohrdurchmesser bis 18 mm**
Wärmedämmung für Rohrbogen: bis 18 mm

Dämmschichtdicke 100%

Ausführung wie vor

incl. Kleinmaterial wie, Klebeband, Bindedraht etc.

liefern und montieren
Menge: 170,000 St
Zuordnung: 422

**2.1.10 Bogen für äußere Rohrdurchmesser bis 22 mm**
Wärmedämmung für Rohrbogen bis: 22 mm

Dämmschichtdicke 100%

Ausführung wie vor

incl. Kleinmaterial wie, Klebeband, Bindedraht etc.

liefern und montieren
Menge: 120,000 St
Zuordnung: 422

**2.1.11 Bogen für äußere Rohrdurchmesser bis 28 mm**
Wärmedämmung für Rohrbogen: bis 28 mm

Dämmschichtdicke 100%

Ausführung wie vor

incl. Kleinmaterial wie, Klebeband, Bindedraht etc.

liefern und montieren
Menge: 76,000 St
Zuordnung: 422

**2.1.12 Bogen für äußere Rohrdurchmesser bis 35 mm**
Wärmedämmung für Rohrbogen: bis 35 mm

Dämmschichtdicke 100%

Ausführung wie vor

incl. Kleinmaterial wie, Klebeband, Bindedraht etc.

liefern und montieren
Menge: 24,000 St
Zuordnung: 422

**2.1.13 Bogen für äußere Rohrdurchmesser bis 42 mm**
Wärmedämmung für Rohrbogen: bis 42 mm

Dämmschichtdicke 100%

Ausführung wie vor

incl. Kleinmaterial wie, Klebeband, Bindedraht etc.

liefern und montieren
Menge: 27,000 St
Zuordnung: 422

**2.1.14 Bogen für äußere Rohrdurchmesser bis 54 mm**
Wärmedämmung für Rohrbogen: bis 54 mm

Dämmschichtdicke 100%

Ausführung wie vor

incl. Kleinmaterial wie, Klebeband, Bindedraht etc.

liefern und montieren
Menge: 23,000 St
Zuordnung: 422

**2.1.15 Ausschnitt für äußere Rohrdurchmesser bis 15 mm**
Ausschnitt Wärmedämmung: bis 15 mm

Dämmschichtdicke 100%

Ausführung wie vor

incl. Kleinmaterial wie, Klebeband, Bindedraht etc.

Ausschnitte herstellen
Menge: 1700,000 St
Zuordnung: 422

**2.1.16 Ausschnitt für äußere Rohrdurchmesser bis 18 mm**
Ausschnitt Wärmedämmung: bis 18 mm

Dämmschichtdicke 100%

Ausführung wie vor

incl. Kleinmaterial wie, Klebeband, Bindedraht etc.

Ausschnitte herstellen
Menge: 250,000 St
Zuordnung: 422

**2.1.17 Ausschnitt für äußere Rohrdurchmesser bis 22 mm**
Ausschnitt Wärmedämmung: bis 22 mm

Dämmschichtdicke 100%

Ausführung wie vor

incl. Kleinmaterial wie, Klebeband, Bindedraht etc.

Ausschnitte herstellen
Menge: 200,000 St
Zuordnung: 422

**2.1.18 Ausschnitt für äußere Rohrdurchmesser bis 28 mm**
Ausschnitt Wärmedämmung: bis 28 mm

Dämmschichtdicke 100%

Ausführung wie vor

incl. Kleinmaterial wie, Klebeband, Bindedraht etc.

Ausschnitte herstellen
Menge: 190,000 St
Zuordnung: 422

**2.1.19 Ausschnitt für äußere Rohrdurchmesser bis 35 mm**
Ausschnitt Wärmedämmung: bis 35 mm

Dämmschichtdicke 100%

Ausführung wie vor

incl. Kleinmaterial wie, Klebeband, Bindedraht etc.

Ausschnitte herstellen
Menge: 197,000 St
Zuordnung: 422

**2.1.20 Ausschnitt für äußere Rohrdurchmesser bis 42 mm**
Ausschnitt Wärmedämmung: bis 42 mm

Dämmschichtdicke 100%

Ausführung wie vor

incl. Kleinmaterial wie, Klebeband, Bindedraht etc.

Ausschnitte herstellen
Menge: 96,000 St
Zuordnung: 422

**2.1.21 Ausschnitt für äußere Rohrdurchmesser bis 54 mm**
Ausschnitt Wärmedämmung: bis 54 mm

Dämmschichtdicke 100%

Ausführung wie vor

incl. Kleinmaterial wie, Klebeband, Bindedraht etc.

Ausschnitte herstellen
Menge: 11,000 St
Zuordnung: 422

**2.1.22 Paßstück für äußere Rohrdurchmesser bis 15 mm**
Paßstück Wärmedämmung: bis 15 mm

Dämmschichtdicke 100%

Ausführung wie vor

incl. Kleinmaterial wie, Klebeband, Bindedraht etc.

liefern und montieren
Menge: 585,000 St
Zuordnung: 422

**2.1.23 Paßstück für äußere Rohrdurchmesser bis 18 mm**
Paßstück Wärmedämmung: bis 18 mm

Dämmschichtdicke 100%

Ausführung wie vor

incl. Kleinmaterial wie, Klebeband, Bindedraht etc.

liefern und montieren
Menge: 140,000 St
Zuordnung: 422

**2.1.24 Paßstück für äußere Rohrdurchmesser bis 22 mm**
Paßstück Wärmedämmung: bis 22 mm

Dämmschichtdicke 100%

Ausführung wie vor

incl. Kleinmaterial wie, Klebeband, Bindedraht etc.

liefern und montieren
Menge: 100,000 St
Zuordnung: 422

**2.1.25 Paßstück für äußere Rohrdurchmesser bis 28 mm**
Paßstück Wärmedämmung: bis 28 mm

Dämmschichtdicke 100%

Ausführung wie vor

incl. Kleinmaterial wie, Klebeband, Bindedraht etc.

liefern und montieren
Menge: 70,000 St
Zuordnung: 422

**2.1.26 Paßstück für äußere Rohrdurchmesser bis 35 mm**
Paßstück Wärmedämmung: bis 35 mm

Dämmschichtdicke 100%

Ausführung wie vor

incl. Kleinmaterial wie, Klebeband, Bindedraht etc.

liefern und montieren
Menge: 55,000 St
Zuordnung: 422

**2.1.27 Paßstück für äußere Rohrdurchmesser bis 42 mm**
Paßstück Wärmedämmung: bis 42 mm

Dämmschichtdicke 100%

Ausführung wie vor

incl. Kleinmaterial wie, Klebeband, Bindedraht etc.

liefern und montieren
Menge: 42,000 St
Zuordnung: 422

**2.1.28 Paßstück für äußere Rohrdurchmesser bis 54 mm**
Paßstück Wärmedämmung: bis 54 mm

Dämmschichtdicke 100%

Ausführung wie vor

incl. Kleinmaterial wie, Klebeband, Bindedraht etc.

liefern und montieren
Menge: 27,000 St
Zuordnung: 422

**2.1.29 Endstelle, Stutzen, Abkantung, DN 12**
Endstelle, Stutzen, Abkantung, DN 15

Ausführung wie vor

incl. Kleinmaterial wie, Klebeband, Bindedraht etc.

liefern und montieren
Menge: 900,000 St
Zuordnung: 422

**2.1.30 Endstelle, Stutzen, Abkantung, DN 15**
Endstelle, Stutzen, Abkantung, DN 15

Ausführung wie vor

incl. Kleinmaterial wie, Klebeband, Bindedraht etc.

liefern und montieren
Menge: 320,000 St
Zuordnung: 422

**2.1.31 Endstelle, Stutzen, Abkantung, DN 20**
Endstelle, Stutzen, Abkantung, DN 20

Ausführung wie vor

incl. Kleinmaterial wie, Klebeband, Bindedraht etc.

liefern und montieren
Menge: 320,000 St
Zuordnung: 422

**2.1.32 Endstelle, Stutzen, Abkantung, DN 25**
Endstelle, Stutzen, Abkantung, DN 25

Ausführung wie vor

incl. Kleinmaterial wie, Klebeband, Bindedraht etc.

liefern und montieren
Menge: 320,000 St
Zuordnung: 422

**2.1.33 Endstelle, Stutzen, Abkantung, DN 32**
Endstelle, Stutzen, Abkantung, DN 32

Ausführung wie vor

incl. Kleinmaterial wie, Klebeband, Bindedraht etc.

liefern und montieren
Menge: 205,000 St
Zuordnung: 422

**2.1.34 Endstelle, Stutzen, Abkantung, DN 40**
Endstelle, Stutzen, Abkantung, DN 40

Ausführung wie vor

incl. Kleinmaterial wie, Klebeband, Bindedraht etc.

liefern und montieren
Menge: 55,000 St
Zuordnung: 422

**2.1.35 Endstelle, Stutzen, Abkantung, DN 40**
Endstelle, Stutzen, Abkantung, DN 40

Ausführung wie vor

incl. Kleinmaterial wie, Klebeband, Bindedraht etc.

liefern und montieren
Menge: 55,000 St
Zuordnung: 422

*Hinweis*
Dämmung für Stahlrohre schwarz

**2.1.36 Gewinderohr DN 15**
Wärmedämmung für Gewinderohr: DN 15

Dämmschichtdicke 100%

Fabrikat und Ausführung wie vor

incl. Kleinmaterial wie, Klebeband, Bindedraht etc.

liefern und montieren
Menge: 120,000 m
Zuordnung: 422

**2.1.37 Gewinderohr DN 20**
Wärmedämmung für Gewinderohr: DN 20

Dämmschichtdicke 100%

Fabrikat und Ausführung wie vor

incl. Kleinmaterial wie, Klebeband, Bindedraht etc.

liefern und montieren
Menge: 62,000 m
Zuordnung: 422

**2.1.38 Gewinderohr DN 25**
Wärmedämmung für Gewinderohr: DN 25

Dämmschichtdicke 100%

Fabrikat und Ausführung wie vor

incl. Kleinmaterial wie, Klebeband, Bindedraht etc.

liefern und montieren
Menge: 20,000 m
Zuordnung: 422

**2.1.39 Gewinderohr DN 32**
Wärmedämmung für Gewinderohr: DN 32

Dämmschichtdicke 100%

Fabrikat und Ausführung wie vor

incl. Kleinmaterial wie, Klebeband, Bindedraht etc.

liefern und montieren
Menge: 179,000 m
Zuordnung: 422

**2.1.40 Gewinderohr DN 40**
Wärmedämmung für Gewinderohr: DN 40

Dämmschichtdicke 100%

Fabrikat und Ausführung wie vor

incl. Kleinmaterial wie, Klebeband, Bindedraht etc.

liefern und montieren
Menge: 101,000 m
Zuordnung: 422

**2.1.41 Siederohr DN 50**
Wärmedämmung für Siederohr: DN 50

Dämmschichtdicke 100%

Fabrikat und Ausführung wie vor

incl. Kleinmaterial wie, Klebeband, Bindedraht etc.

liefern und montieren
Menge: 80,000 m
Zuordnung: 422

**2.1.42 Siederohr DN 65**
Wärmedämmung für Siederohr: DN 65

Dämmschichtdicke 100%

Fabrikat und Ausführung wie vor

incl. Kleinmaterial wie, Klebeband, Bindedraht etc.

liefern und montieren
Menge: 70,000 m
Zuordnung: 422

**2.1.43 Siederohr DN 80**
Wärmedämmung für Siederohr: DN 80

Dämmschichtdicke 100%

Fabrikat und Ausführung wie vor

incl. Kleinmaterial wie, Klebeband, Bindedraht etc.

liefern und montieren
Menge: 20,000 m
Zuordnung: 422

**2.1.44 Siederohr DN 100**
Wärmedämmung für Siederohr: DN 100

Dämmschichtdicke 100%

Fabrikat und Ausführung wie vor

incl. Kleinmaterial wie, Klebeband, Bindedraht etc.

liefern und montieren
Menge: 10,000 m
Zuordnung: 422

**2.1.45 Siederohr DN 125**
Wärmedämmung für Siederohr: DN 125

Dämmschichtdicke 100%

Fabrikat und Ausführung wie vor

incl. Kleinmaterial wie, Klebeband, Bindedraht etc.

liefern und montieren
Menge: 15,000 m
Zuordnung: 422

**2.1.46 Gewinderohrbogen DN 15**
Wärmedämmung für Gewinderohrbogen DN 15

Dämmschichtdicke 100%

Fabrikat und Ausführung wie vor

incl. Kleinmaterial wie, Klebeband, Bindedraht etc.

liefern und montieren
Menge: 71,000 St
Zuordnung: 422

**2.1.47 Gewinderohrbogen DN 20**
Wärmedämmung für Gewinderohrbogen DN 20

Dämmschichtdicke 100%

Fabrikat und Ausführung wie vor

incl. Kleinmaterial wie, Klebeband, Bindedraht etc.

liefern und montieren
Menge: 34,000 St
Zuordnung: 422

**2.1.48 Gewinderohrbogen DN 25**
Wärmedämmung für Gewinderohrbogen DN 25

Dämmschichtdicke 100%

Fabrikat und Ausführung wie vor

incl. Kleinmaterial wie, Klebeband, Bindedraht etc.

liefern und montieren
Menge: 5,000 St
Zuordnung: 422

**2.1.49 Gewinderohrbogen DN 32**
Wärmedämmung für Gewinderohrbogen DN 32

Dämmschichtdicke 100%

Fabrikat und Ausführung wie vor

incl. Kleinmaterial wie, Klebeband, Bindedraht etc.

liefern und montieren
Menge: 31,000 St
Zuordnung: 422

**2.1.50 Gewinderohrbogen DN 40**
Wärmedämmung für Gewinderohrbogen DN 40

Dämmschichtdicke 100%

Fabrikat und Ausführung wie vor

incl. Kleinmaterial wie, Klebeband, Bindedraht etc.

liefern und montieren
Menge: 28,000 St
Zuordnung: 422

**2.1.51 Siederohrbogen DN 50**
Wärmedämmung für Siederohrbogen DN 50

Dämmschichtdicke 100%

Fabrikat und Ausführung wie vor

incl. Kleinmaterial wie, Klebeband, Bindedraht etc.

liefern und montieren
Menge: 30,000 St
Zuordnung: 422

**2.1.52 Siederohrbogen DN 65**
Wärmedämmung für Siederohrbogen DN 65

Dämmschichtdicke 100%

Fabrikat und Ausführung wie vor

incl. Kleinmaterial wie, Klebeband, Bindedraht etc.

liefern und montieren
Menge: 8,000 St
Zuordnung: 422

**2.1.53 Siederohrbogen DN 80**
Wärmedämmung für Siederohrbogen DN 80

Dämmschichtdicke 100%

Fabrikat und Ausführung wie vor

incl. Kleinmaterial wie, Klebeband, Bindedraht etc.

liefern und montieren
Menge: 6,000 St
Zuordnung: 422

**2.1.54 Siederohrbogen DN 100**
Wärmedämmung für Siederohrbogen DN 100

Dämmschichtdicke 100%

Fabrikat und Ausführung wie vor

incl. Kleinmaterial wie, Klebeband, Bindedraht etc.

liefern und montieren
Menge: 8,000 St
Zuordnung: 422

**2.1.55 Siederohrbogen DN 125**
Wärmedämmung für Siederohrbogen DN 80

Dämmschichtdicke 100%

Fabrikat und Ausführung wie vor

incl. Kleinmaterial wie, Klebeband, Bindedraht etc.

liefern und montieren
Menge: 10,000 St
Zuordnung: 422

**2.1.56 Ausschnitt DN 15**
Ausschnitt Wärmedämmung DN 15

Dämmschichtdicke 100%

Fabrikat und Ausführung wie vor

incl. Kleinmaterial wie, Klebeband, Bindedraht etc.

liefern und montieren
Menge: 75,000 St
Zuordnung: 422

**2.1.57 Ausschnitt DN 20**
Ausschnitt Wärmedämmung DN 20

Dämmschichtdicke 100%

Fabrikat und Ausführung wie vor

incl. Kleinmaterial wie, Klebeband, Bindedraht etc.

liefern und montieren
Menge: 45,000 St
Zuordnung: 422

**2.1.58 Ausschnitt DN 25**
Ausschnitt Wärmedämmung DN 25

Dämmschichtdicke 100%

Fabrikat und Ausführung wie vor

incl. Kleinmaterial wie, Klebeband, Bindedraht etc.

liefern und montieren
Menge: 15,000 St
Zuordnung: 422

**2.1.59 Ausschnitt DN 32**
Ausschnitt Wärmedämmung DN 32

Dämmschichtdicke 100%

Fabrikat und Ausführung wie vor

incl. Kleinmaterial wie, Klebeband, Bindedraht etc.

liefern und montieren
Menge: 100,000 St
Zuordnung: 422

**2.1.60 Ausschnitt DN 40**
Ausschnitt Wärmedämmung DN 40

Dämmschichtdicke 100%

Fabrikat und Ausführung wie vor

incl. Kleinmaterial wie, Klebeband, Bindedraht etc.

liefern und montieren
Menge: 60,000 St
Zuordnung: 422

**2.1.61 Ausschnitt DN 50**
Ausschnitt Wärmedämmung DN 50

Dämmschichtdicke 100%

Fabrikat und Ausführung wie vor

incl. Kleinmaterial wie, Klebeband, Bindedraht etc.

liefern und montieren
Menge: 50,000 St
Zuordnung: 422

**2.1.62 Ausschnitt DN 65**
Ausschnitt Wärmedämmung DN 65

Dämmschichtdicke 100%

Fabrikat und Ausführung wie vor

incl. Kleinmaterial wie, Klebeband, Bindedraht etc.

liefern und montieren
Menge: 40,000 St
Zuordnung: 422

**2.1.63 Ausschnitt DN 80**
Ausschnitt Wärmedämmung DN 80

Dämmschichtdicke 100%

Fabrikat und Ausführung wie vor

incl. Kleinmaterial wie, Klebeband, Bindedraht etc.

liefern und montieren
Menge: 14,000 St
Zuordnung: 422

**2.1.64 Ausschnitt DN 100**
Ausschnitt Wärmedämmung DN 100

Dämmschichtdicke 100%

Fabrikat und Ausführung wie vor

incl. Kleinmaterial wie, Klebeband, Bindedraht etc.

liefern und montieren
Menge: 9,000 St
Zuordnung: 422

**2.1.65 Ausschnitt DN 125**
Ausschnitt Wärmedämmung DN 125
Dämmschichtdicke 100%

Fabrikat und Ausführung wie vor

incl. Kleinmaterial wie, Klebeband, Bindedraht etc.

liefern und montieren
Menge: 15,000 St
Zuordnung: 422

**2.1.66 Paßstück DN 15**
Paßstück Wärmedämmung DN 15

Dämmschichtdicke 100%

Fabrikat und Ausführung wie vor

incl. Kleinmaterial wie, Klebeband, Bindedraht etc.

liefern und montieren
Menge: 30,000 St
Zuordnung: 422

**2.1.67 Paßstück DN 20**
Paßstück Wärmedämmung DN 20

Dämmschichtdicke 100%

Fabrikat und Ausführung wie vor

incl. Kleinmaterial wie, Klebeband, Bindedraht etc.

liefern und montieren
Menge: 15,000 St
Zuordnung: 422

**2.1.68 Paßstück DN 25**
Paßstück Wärmedämmung DN 25

Dämmschichtdicke 100%

Fabrikat und Ausführung wie vor

incl. Kleinmaterial wie, Klebeband, Bindedraht etc.

liefern und montieren
Menge: 5,000 St
Zuordnung: 422

**2.1.69 Paßstück DN 32**
Paßstück Wärmedämmung DN 32

Dämmschichtdicke 100%

Fabrikat und Ausführung wie vor

incl. Kleinmaterial wie, Klebeband, Bindedraht etc.

liefern und montieren
Menge: 45,000 St
Zuordnung: 422

**2.1.70 Paßstück DN 40**
Paßstück Wärmedämmung DN 40

Dämmschichtdicke 100%

Fabrikat und Ausführung wie vor

incl. Kleinmaterial wie, Klebeband, Bindedraht etc.

liefern und montieren
Menge: 25,000 St
Zuordnung: 422

**2.1.71 Paßstück DN 50**
Paßstück Wärmedämmung DN 50

Dämmschichtdicke 100%

Fabrikat und Ausführung wie vor

incl. Kleinmaterial wie, Klebeband, Bindedraht etc.

liefern und montieren
Menge: 20,000 St
Zuordnung: 422

**2.1.72 Paßstück DN 65**
Paßstück Wärmedämmung DN 65

Dämmschichtdicke 100%

Fabrikat und Ausführung wie vor

incl. Kleinmaterial wie, Klebeband, Bindedraht etc.

liefern und montieren
Menge: 18,000 St
Zuordnung: 422

**2.1.73 Paßstück DN 80**
Paßstück Wärmedämmung DN 80

Dämmschichtdicke 100%

Fabrikat und Ausführung wie vor

incl. Kleinmaterial wie, Klebeband, Bindedraht etc.

liefern und montieren
Menge: 5,000 St
Zuordnung: 422

**2.1.74 Paßstück DN 100**
Paßstück Wärmedämmung DN 100

Dämmschichtdicke 100%

Fabrikat und Ausführung wie vor

incl. Kleinmaterial wie, Klebeband, Bindedraht etc.

liefern und montieren
Menge: 4,000 St
Zuordnung: 422

**2.1.75 Paßstück DN 125**
Paßstück Wärmedämmung DN 125

Dämmschichtdicke 100%

Fabrikat und Ausführung wie vor

incl. Kleinmaterial wie, Klebeband, Bindedraht etc.

liefern und montieren
Menge: 6,000 St
Zuordnung: 422

**2.1.76 Endstelle, Stutzen, Abkantung, DN 15**
Endstelle, Stutzen, Abkantung, DN 15

Fabrikat und Ausführung wie vor

incl. Kleinmaterial wie, Klebeband, Bindedraht etc.

liefern und montieren
Menge: 10,000 St
Zuordnung: 422

**2.1.77 Endstelle, Stutzen, Abkantung, DN 20**
Endstelle, Stutzen, Abkantung, DN 20

Fabrikat und Ausführung wie vor

incl. Kleinmaterial wie, Klebeband, Bindedraht etc.

liefern und montieren
Menge: 5,000 St
Zuordnung: 422

**2.1.78 Endstelle, Stutzen, Abkantung, DN 25**
Endstelle, Stutzen, Abkantung, DN 25

Fabrikat und Ausführung wie vor

incl. Kleinmaterial wie, Klebeband, Bindedraht etc.

liefern und montieren
Menge: 3,000 St
Zuordnung: 422

**2.1.79 Endstelle, Stutzen, Abkantung, DN 32**
Endstelle, Stutzen, Abkantung, DN 32

Fabrikat und Ausführung wie vor

incl. Kleinmaterial wie, Klebeband, Bindedraht etc.

liefern und montieren
Menge: 12,000 St
Zuordnung: 422

**2.1.80 Endstelle, Stutzen, Abkantung, DN 40**
Endstelle, Stutzen, Abkantung, DN 40

Fabrikat und Ausführung wie vor

incl. Kleinmaterial wie, Klebeband, Bindedraht etc.

liefern und montieren
Menge: 7,000 St
Zuordnung: 422

**2.1.81 Endstelle, Stutzen, Abkantung, DN 50**
Endstelle, Stutzen, Abkantung, DN 50

Fabrikat und Ausführung wie vor

incl. Kleinmaterial wie, Klebeband, Bindedraht etc.

liefern und montieren
Menge: 6,000 St
Zuordnung: 422

**2.1.82 Endstelle, Stutzen, Abkantung, DN 65**
Endstelle, Stutzen, Abkantung, DN 65

Fabrikat und Ausführung wie vor

incl. Kleinmaterial wie, Klebeband, Bindedraht etc.

liefern und montieren
Menge: 5,000 St
Zuordnung: 422

**2.1.83 Endstelle, Stutzen, Abkantung, DN 80**
Endstelle, Stutzen, Abkantung, DN 80

Fabrikat und Ausführung wie vor

incl. Kleinmaterial wie, Klebeband, Bindedraht etc.

liefern und montieren
Menge: 2,000 St
Zuordnung: 422

**2.1.84 Endstelle, Stutzen, Abkantung, DN 100**
Endstelle, Stutzen, Abkantung, DN 100

Fabrikat und Ausführung wie vor

incl. Kleinmaterial wie, Klebeband, Bindedraht etc.

liefern und montieren
Menge: 2,000 St
Zuordnung: 422

**2.1.85 Endstelle, Stutzen, Abkantung, DN 125**
Endstelle, Stutzen, Abkantung, DN125

Fabrikat und Ausführung wie vor

incl. Kleinmaterial wie, Klebeband, Bindedraht etc.

liefern und montieren
Menge: 2,000 St
Zuordnung: 422

*Hinweis*
Wärmedämmschale für Armaturen
Wärmedämmschale für Armaturen wie Kugelhähne,
Rückschlagventile, Strangregulierventile, 3-Wege-
Ventile etc.

Wärmedämmung, bestehend aus zwei ineinanderfassenden
Halbschalen, Alukaschierte Glaswolle WLG 035 mit
Bindedraht umwickelt, entsprechend der HeizAnlV.
Mit selbstklebenden Klebeband verkleben.

**2.1.86 Wärmedämmschale für Armaturen DN 15**
Wärmedämmschale für Armaturen wie Kugelhähne,
Rückschlagventile, Strangregulierventile, 3-Wege-
Ventile etc.

Größe: DN 15

Fabrikat und Ausführung wie vor

liefern und montieren
Menge: 5,000 St
Zuordnung: 422

**2.1.87 Wärmedämmschale für Armaturen DN 20**
Wärmedämmschale für Armaturen wie Kugelhähne,
Rückschlagventile, Strangregulierventile, 3-Wege-
Ventile etc.

Größe: DN 20

Fabrikat und Ausführung wie vor

liefern und montieren
Menge: 4,000 St
Zuordnung: 422

**2.1.88 Wärmedämmschale für Armaturen DN 25**
Wärmedämmschale für Armaturen wie Kugelhähne,
Rückschlagventile, Strangregulierventile, 3-Wege-
Ventile etc.

Größe: DN 25

Fabrikat und Ausführung wie vor

liefern und montieren
Menge: 9,000 St
Zuordnung: 422

**2.1.89 Wärmedämmschale für Armaturen DN 32**
Wärmedämmschale für Armaturen wie Kugelhähne,
Rückschlagventile, Strangregulierventile, 3-Wege-
Ventile etc.

Größe: DN 32

Fabrikat und Ausführung wie vor

liefern und montieren
Menge: 33,000 St
Zuordnung: 422

**2.1.90 Wärmedämmschale für Armaturen DN 40**
Wärmedämmschale für Armaturen wie Kugelhähne,
Rückschlagventile, Strangregulierventile, 3-Wege-
Ventile etc.

Größe: DN 40

Fabrikat und Ausführung wie vor

liefern und montieren
Menge: 13,000 St
Zuordnung: 422

**2.1.91 Wärmedämmschale für Armaturen DN 50**
Wärmedämmschale für Armaturen wie Kugelhähne,
Rückschlagventile, Strangregulierventile, 3-Wege-
Ventile etc.

Größe: DN 50

Fabrikat und Ausführung wie vor

liefern und montieren
Menge: 12,000 St
Zuordnung: 422

**2.1.92 Wärmedämmschale für Armaturen DN 65**
Wärmedämmschale für Armaturen wie Kugelhähne,
Rückschlagventile, Strangregulierventile, 3-Wege-
Ventile etc.

Größe: DN 65

Fabrikat und Ausführung wie vor

liefern und montieren
Menge: 2,000 St
Zuordnung: 422

**2.1.93 Wärmedämmschale für Armaturen DN 80**
Wärmedämmschale für Armaturen wie Kugelhähne,
Rückschlagventile, Strangregulierventile, 3-Wege-
Ventile etc.

Größe: DN 80

Fabrikat und Ausführung wie vor

liefern und montieren
Menge: 4,000 St
Zuordnung: 422

**2.1.94 Wärmedämmschale für Armaturen DN 100**
Wärmedämmschale für Armaturen wie Kugelhähne,
Rückschlagventile, Strangregulierventile, 3-Wege-
Ventile etc.

Größe: DN 100

Fabrikat und Ausführung wie vor

liefern und montieren
Menge: 2,000 St
Zuordnung: 422

**2.1.95 Wärmedämmschale für Armaturen DN 125**
Wärmedämmschale für Armaturen wie Kugelhähne,
Rückschlagventile, Strangregulierventile, 3-Wege-
Ventile etc.

Größe: DN 125

Fabrikat und Ausführung wie vor

liefern und montieren
Menge: 2,000 St
Zuordnung: 422

#### Titel 2.2 422 Heizungsanlagen (Blech)

*Hinweis*
Wärmedämmung von Heizungsrohrleitungen nach GEG
Blech-Wärmedämmung für frei verlegte Rohrleitungen in
Technikzentralen

Dämmung von Heizungsrohrleitungen mit nichtbrennbaren
aluminiumkaschierten Steinwolle Rohrschalen gemäß des
GEG.

Ummantelung der Isolierung aus feuerverzinktem
Stahlblech DIN 17 162 Teil 1,

Blechdicken nach DIN 4140 - Tabelle 13

- Blechdicke 0,5 mm (bis 400 mm Umfang) bis Rohrleitung
  DN 40
- Blechdicke 0,6 mm (über 400 bis 800 mm Umfang)
  bis RL DN 65
- Blechdicke 0,7 mm (über 800 bis 1200 mm Umfang)
  bis RL DN 80
- Blechdicke 1,0 mm (über 1200 mm Umfang)
  bis RL DN 150

Einreihig mit sechs verzinkten Blechschrauben je Meter
verschraubt einschl. aller Bögen, Ausschnitte,
Einfassungen etc.

incl. allem erforderlichen Zubehör herstellen.

Dämmschichtdicke 100%

Ausführung:

Dämmschale fugendicht auf die Rohrleitung aufbringen.
Schutzstreifen der selbstklebenden Längsüberlappung
entfernen und damit den Längsschlitz dicht verkleben.
Rundstöße mit selbstklebenden Alufix Klebeband
verkleben.

Baustoffklasse:  A2 nach DIN 4102-1
Schmelzpunkt:  > 1000°C nach DIN 4102-17
Wärmeleitfähigkeit: 0,035 W/(mK) nach GEG

*Hinweis*
Bei Wand- und Deckendurchbrüchen gemäß GEG
Bei Wand- und Deckendurchbrüchen gemäß GEG
Isolierstärke 50 %. Bei Brandschutzdurchführungen
Anforderungen der Mineralwollgüte beachten (siehe
gesonderte Positionen).

*Hinweis*
Blech-Ummantelungsausführung
Alle Ausschnitte von Blechummantelungen, vor allem im
Bereich der Armaturen und Einbauteilen, sind mit
Kanten- schutz zu versehen.

Bei allen Rohr-Durchführungen ist auf eine fachgerechte
thermische Entkoppelungen zu achten.

**2.2.1 Gewinderohr DN 25**
Wärmedämmung für Gewinderohr: DN 25

Dämmschichtdicke 100%
Blechdicke 0,5 mm

Fabrikat und Ausführung wie vor

incl. Kleinmaterial wie, Klebeband, Bindedraht etc.

liefern und montieren
Menge: 5,000 m
Zuordnung: 422

**2.2.2 Gewinderohr DN 32**
Wärmedämmung für Gewinderohr: DN 32

Dämmschichtdicke 100%
Blechdicke 0,5 mm

Fabrikat und Ausführung wie vor

incl. Kleinmaterial wie, Klebeband, Bindedraht etc.

liefern und montieren
Menge: 10,000 m
Zuordnung: 422

**2.2.3 Siederohr DN 50**
Wärmedämmung für Siederohr: DN 50

Dämmschichtdicke 100%
Blechdicke 0,5 mm

Fabrikat und Ausführung wie vor

incl. Kleinmaterial wie, Klebeband, Bindedraht etc.

liefern und montieren
Menge: 12,500 m
Zuordnung: 422

**2.2.4 Siederohr DN 65**
Wärmedämmung für Siederohr: DN 65

Dämmschichtdicke 100%
Blechdicke 0,6 mm

Fabrikat und Ausführung wie vor

incl. Kleinmaterial wie, Klebeband, Bindedraht etc.

liefern und montieren
Menge: 5,000 m
Zuordnung: 422

**2.2.5 Gewinderohrbogen DN 25**
Wärmedämmung für Gewinderohrbogen: DN 25

Dämmschichtdicke 100%
Blechdicke 0,5 mm

Fabrikat und Ausführung wie vor

incl. Kleinmaterial wie, Klebeband, Bindedraht etc.

liefern und montieren
Menge: 5,000 St
Zuordnung: 422

**2.2.6 Gewinderohrbogen DN 32**
Wärmedämmung für Gewinderohrbogen: DN 32

Dämmschichtdicke 100%
Blechdicke 0,5 mm

Fabrikat und Ausführung wie vor

incl. Kleinmaterial wie, Klebeband, Bindedraht etc.

liefern und montieren
Menge: 8,000 St
Zuordnung: 422

**2.2.7 Siederohrbogen DN 50**
Wärmedämmung für Siederohrbogen: DN 50

Dämmschichtdicke 100%
Blechdicke 0,5 mm

Fabrikat und Ausführung wie vor

incl. Kleinmaterial wie, Klebeband, Bindedraht etc.

liefern und montieren
Menge: 10,000 St
Zuordnung: 422

**2.2.8 Siederohrbogen DN 65**
Wärmedämmung für Siederohrbogen: DN 65

Dämmschichtdicke 100%
Blechdicke 0,6 mm

Fabrikat und Ausführung wie vor

incl. Kleinmaterial wie, Klebeband, Bindedraht etc.

liefern und montieren
Menge: 4,000 St
Zuordnung: 422

**2.2.9 Ausschnitt DN 25**
Ausschnitt Wärmedämmung: DN 25

Dämmschichtdicke 100%
Blechdicke 0,5 mm

Fabrikat und Ausführung wie vor

incl. Kleinmaterial wie, Klebeband, Bindedraht etc.

liefern und montieren
Menge: 6,000 St
Zuordnung: 422

**2.2.10 Ausschnitt DN 32**
Ausschnitt Wärmedämmung: DN 32

Dämmschichtdicke 100%
Blechdicke 0,5 mm

Fabrikat und Ausführung wie vor

incl. Kleinmaterial wie, Klebeband, Bindedraht etc.

liefern und montieren
Menge: 12,000 St
Zuordnung: 422

**2.2.11 Ausschnitt DN 50**
Ausschnitt Wärmedämmung: DN 50

Dämmschichtdicke 100%
Blechdicke 0,5 mm

Fabrikat und Ausführung wie vor

incl. Kleinmaterial wie, Klebeband, Bindedraht etc.

liefern und montieren
Menge: 16,000 St
Zuordnung: 422

**2.2.12 Ausschnitt DN 65**
Ausschnitt Wärmedämmung: DN 65

Dämmschichtdicke 100%
Blechdicke 0,6 mm

Fabrikat und Ausführung wie vor

incl. Kleinmaterial wie, Klebeband, Bindedraht etc.

liefern und montieren
Menge: 6,000 St
Zuordnung: 422

**2.2.13 Paßstück DN 25**
Paßstück Wärmedämmung: DN 25

Dämmschichtdicke 100%
Blechdicke 0,5 mm

Fabrikat und Ausführung wie vor

incl. Kleinmaterial wie, Klebeband, Bindedraht etc.

liefern und montieren
Menge: 4,000 St
Zuordnung: 422

**2.2.14 Paßstück DN 32**
Paßstück Wärmedämmung: DN 32

Dämmschichtdicke 100%
Blechdicke 0,5 mm

Fabrikat und Ausführung wie vor

incl. Kleinmaterial wie, Klebeband, Bindedraht etc.

liefern und montieren
Menge: 8,000 St
Zuordnung: 422

**2.2.15 Paßstück DN 50**
Paßstück Wärmedämmung: DN 50

Dämmschichtdicke 100%
Blechdicke 0,5 mm

Fabrikat und Ausführung wie vor

incl. Kleinmaterial wie, Klebeband, Bindedraht etc.

liefern und montieren
Menge: 10,000 St
Zuordnung: 422

**2.2.16 Paßstück DN 65**
Paßstück Wärmedämmung: DN 65

Dämmschichtdicke 100%
Blechdicke 0,6 mm

Fabrikat und Ausführung wie vor

incl. Kleinmaterial wie, Klebeband, Bindedraht etc.

liefern und montieren
Menge: 4,000 St
Zuordnung: 422

**2.2.17 Endstelle, Stutzen, Abkantung, DN 25**
Endstelle, Stutzen, Abkantung, DN 25

Fabrikat und Ausführung wie vor

incl. Kleinmaterial wie, Klebeband, Bindedraht etc.

liefern und montieren
Menge: 4,000 St
Zuordnung: 422

**2.2.18 Endstelle, Stutzen, Abkantung, DN 32**
Endstelle, Stutzen, Abkantung, DN 32

Fabrikat und Ausführung wie vor

incl. Kleinmaterial wie, Klebeband, Bindedraht etc.

liefern und montieren
Menge: 8,000 St
Zuordnung: 422

**2.2.19 Endstelle, Stutzen, Abkantung, DN 50**
Endstelle, Stutzen, Abkantung, DN 50

Fabrikat und Ausführung wie vor

incl. Kleinmaterial wie, Klebeband, Bindedraht etc.

liefern und montieren
Menge: 10,000 St
Zuordnung: 422

**2.2.20 Endstelle, Stutzen, Abkantung, DN 65**
Endstelle, Stutzen, Abkantung, DN 65

Fabrikat und Ausführung wie vor

incl. Kleinmaterial wie, Klebeband, Bindedraht etc.

liefern und montieren
Menge: 4,000 St
Zuordnung: 422

*Hinweis*
Wärmedämmschale für Armaturen
Wärmedämmschale für Armaturen wie Kugelhähne,
Rückschlagventile, Strangregulierventile, 3-Wege-
Ventile etc.

Wärmedämmung, bestehend aus zwei ineinanderfassenden
Halbschalen, mit einem 0,5 mm - 1,00 mm dicken
Blechmantel mit Glaswolle WLG 035 ausgefüllt,
entsprechend der HeizAnlV. Verschlossen mit
Spannringen.

**2.2.21 Wärmedämmschale für Armaturen DN 25**
Wärmedämmschale für Armaturen DN 25
Blechdicke 0,5 mm

Fabrikat und Ausführung wie vor

incl. Kleinmaterial wie, Klebeband, Bindedraht etc.

liefern und montieren
Menge: 4,000 St
Zuordnung: 422

**2.2.22 Wärmedämmschale für Armaturen DN 32**
Wärmedämmschale für Armaturen DN 32
Blechdicke 0,5 mm

Fabrikat und Ausführung wie vor

incl. Kleinmaterial wie, Klebeband, Bindedraht etc.

liefern und montieren
Menge: 8,000 St
Zuordnung: 422

**2.2.23 Wärmedämmschale für Armaturen DN 50**
Wärmedämmschale für Armaturen DN 50
Blechdicke 0,5 mm

Fabrikat und Ausführung wie vor

incl. Kleinmaterial wie, Klebeband, Bindedraht etc.

liefern und montieren
Menge: 10,000 St
Zuordnung: 422

**2.2.24 Wärmedämmschale für Armaturen DN 65**
Wärmedämmschale für Armaturen DN 65
Blechdicke 0,6 mm

Fabrikat und Ausführung wie vor

incl. Kleinmaterial wie, Klebeband, Bindedraht etc.

liefern und montieren
Menge: 4,000 St
Zuordnung: 422

#### Titel 2.3 420 Brandschutzmaßnahmen Heizung

*Hinweis*
Es ist zu beachten, dass die Rohrabschottungen seitens
der Isolierbaufirma nur geliefert und der
Heizungsinstallations- firma zum Einbau im Zuge deren
Rohrinstallation übergeben wird.
Nach Fertigstellung der Montage der Rohrabschottungen
durch den Heizungsinstallateur sind die
Brandschutzdurch- führungen durch die Isolierbaufirma
zu prüfen und die Restöffnungen (Ringspalt) fachgerecht
zu verpressen.

*Hinweis*
Rohrababschottungen von Wand- und Deckendurchführungen
R 90 Rohrabschottung für nichtbrennbare Versorgungsleitungen aus Edelstahl in Massivbauteilen und leichten
Trenn- wänden.

Feuerwiderstandsfähige Rohrabschottung mit nichtbrennbarer hochverdichteter Brandschutzrohrschale mit einem
Schmelzpunkt von > 1000°C und notwendiger weiterführender Dämmung mit alukaschierter Steinwolle Dämmschale.

Der Einbau mit "Null - Abstand" zwischen R90-
Abschottung im Durchführungsbereich ist laut
Prüfzeugnis zulässig.
Die ordnungsgemäße Ausführung ist vom Ersteller der
Abschottung nach Abschluss der Arbeiten durch eine
Über- einstimmungserklärung zu bescheinigen.

Baustoffklasse:  A2 nach DIN 4102-1
Schmelzpunkt:  > 1000°C nach DIN 4102-17
Rohdichte:  >150 kg/m³
Wärmeleitfähigkeit:  0,035 W/(mK) nach ENEV

Notwendige weiterführende Dämmung:
(1,0 mtr. beidseitig der Durchführung)

Baustoffklasse:  A2 nach DIN 4102-1
Schmelzpunkt:  > 1000°C nach DIN 4102-17
Wärmeleitfähigkeit:  0,035 W/(mK) nach ENEV
Bekleidungslänge:  gemäß ABP

liefern

**2.3.1 R 90 Rohrabschottung DN 15**
R 90 Rohrabschottung DN 15
Wand-, Deckenstärke: bis 40 cm

Ausführung wie vor

incl. aller Material- und Arbeitsaufwendungen wie
Spezial-kleber, Brandschutzkitt für Ringspalt,
Kennzeichnungsschild (maschninell beschriftet) etc.

liefern
Menge: 20,000 St
Zuordnung: 429

**2.3.2 R 90 Rohrabschottung DN 20**
R 90 Rohrabschottung DN 20
Wand-, Deckenstärke: bis 40 cm
Fabrikat und Ausführung wie vor

incl. aller Material- und Arbeitsaufwendungen wie
Spezial-kleber, Brandschutzkitt für Ringspalt,
Kennzeichnungsschild (maschninell beschriftet) etc.

liefern
Menge: 28,000 St
Zuordnung: 429

**2.3.3 R 90 Rohrabschottung DN 25**
R 90 Rohrabschottung DN 25
Wand-, Deckenstärke: bis 40 cm
Fabrikat und Ausführung wie vor

incl. aller Material- und Arbeitsaufwendungen wie
Spezial-kleber, Brandschutzkitt für Ringspalt,
Kennzeichnungsschild (maschninell beschriftet) etc.

liefern
Menge: 26,000 St
Zuordnung: 429

**2.3.4 R 90 Rohrabschottung DN 32**
R 90 Rohrabschottung DN 32
Wand-, Deckenstärke: bis 40 cm
Fabrikat und Ausführung wie vor

incl. aller Material- und Arbeitsaufwendungen wie
Spezial-kleber, Brandschutzkitt für Ringspalt,
Kennzeichnungsschild (maschninell beschriftet) etc.

liefern
Menge: 46,000 St
Zuordnung: 429

**2.3.5 R 90 Rohrabschottung DN 40**
R 90 Rohrabschottung DN 40
Wand-, Deckenstärke: bis 40 cm
Fabrikat und Ausführung wie vor

incl. aller Material- und Arbeitsaufwendungen wie
Spezial-kleber, Brandschutzkitt für Ringspalt,
Kennzeichnungsschild (maschninell beschriftet) etc.

liefern
Menge: 22,000 St
Zuordnung: 429

**2.3.6 R 90 Rohrabschottung DN 50**
R 90 Rohrabschottung DN 50
Wand-, Deckenstärke: bis 40 cm
Fabrikat und Ausführung wie vor

incl. aller Material- und Arbeitsaufwendungen wie
Spezial-kleber, Brandschutzkitt für Ringspalt,
Kennzeichnungsschild (maschninell beschriftet) etc.

liefern
Menge: 34,000 St
Zuordnung: 429

**2.3.7 R 90 Rohrabschottung DN 65**
R 90 Rohrabschottung DN 65
Wand-, Deckenstärke: bis 40 cm
Fabrikat und Ausführung wie vor

incl. aller Material- und Arbeitsaufwendungen wie
Spezial-kleber, Brandschutzkitt für Ringspalt,
Kennzeichnungsschild (maschninell beschriftet) etc.

liefern
Menge: 14,000 St
Zuordnung: 429

**2.3.8 R 90 Rohrabschottung DN 80**
R 90 Rohrabschottung DN 80
Wand-, Deckenstärke: bis 40 cm
Fabrikat und Ausführung wie vor

incl. aller Material- und Arbeitsaufwendungen wie
Spezial-kleber, Brandschutzkitt für Ringspalt,
Kennzeichnungsschild (maschninell beschriftet) etc.

liefern
Menge: 14,000 St
Zuordnung: 429

**2.3.9 R 90 Rohrabschottung DN 100**
R 90 Rohrabschottung DN 100
Wand-, Deckenstärke: bis 40 cm
Fabrikat und Ausführung wie vor

incl. aller Material- und Arbeitsaufwendungen wie
Spezial-kleber, Brandschutzkitt für Ringspalt,
Kennzeichnungsschild (maschninell beschriftet) etc.

liefern
Menge: 12,000 St
Zuordnung: 429

**2.3.10 R 90 Rohrabschottung DN 125**
R 90 Rohrabschottung DN 125
Wand-, Deckenstärke: bis 40 cm
Fabrikat und Ausführung wie vor

incl. aller Material- und Arbeitsaufwendungen wie
Spezial-kleber, Brandschutzkitt für Ringspalt,
Kennzeichnungsschild (maschninell beschriftet) etc.

liefern
Menge: 12,000 St
Zuordnung: 429

*Hinweis*
Verpressen von Wand- und Deckendurchführungen
Vermörtelung / Verpressung der Restöffnungen
(Ringspalt) der v.g. R 90-Rohrabschottungen maschinell
mit Mörtelhochdruckpresse oder per Hand, mit
bauaufsichtlich zugelassenem Brandschutzmörtel MG III,
DIN 1053 Teil 1

Arbeitshöhe "über 2,0 m" (Aufstellung eines Gerüstes
vorgeschrieben)

incl. aller Material- und Arbeitsaufwendungen wie
Spezialmörtel, Bereitstellung, Montage und Demontage
einer geeigneten Schalung, Abdecken des
Arbeitsbereiches, sowie anschließende Säuberung und
Bauschuttentsorgung.

liefern und montieren

**2.3.11 Verpress-Mörtel Rohrdurchführungen**
Ausmörteln von Durchbrüchen mit eingebauten
Rohrdurchführungen von Heizwasserleitungen in Wänden
und Decken mit Brandschutzanforderungen, gemäß den
bauaufsichtlichen Richtlinien und Zulassungen der
Elemente, sowie der Rohrdurchführungen.

Ausmörteln umlaufend mittels Mörtelpumpe und
Verpresslanze, sowie Glätten der Oberfläche.

Die Durchbrüche sind in der Wand- bzw. Deckenstärke von
10 bis 40 cm umlaufend mit Mörtel der Mörtelgruppe III
nach DIN 1053 auszumörteln. Bei Wand- bzw.
Deckenstärken grösser als die Mindestdicke lt.
Zulassung der Brandschutzelemente, sind Vorkehrungen
mittels Hilfsschalung zu treffen, um den Verbrauch zu
mindern bzw. den Verlust von Mörtel zu verhindern.

Die Arbeiten umfassen die erforderlichen
Verbrauchstoffe und der Kennzeichnung der Ausmörtelung
mittels Aufkleber.

Anbringen von Hilfsschalungen bzw. Schottungen aus
Mineralfaserplatten, nicht brennbar, Schmelzpunkt
größer 1000 °C für das Ausmörteln der Durchführungen.

Die Ausführung der Arbeiten muss durch eine zugelassene
Fachfirma erfolgen und ist im Zuge des Baufortschritts
zu koordinieren und auszuführen. Größere Durchbrüche
werden bis auf die angegebene umlaufende Spaltbreite
bauseits zugemauert.

Die geforderte Feuerwiderstandsdauer von 90 Minuten ist
in Anlehnung an die DIN 4102 mit dem Nachweis der
Mörtelgruppe nach DIN 1053 durch einen Prüfbericht bei
der Abnahme zu belegen.

Der Materialverbrauch ist nach VOB abzurechnen.
Menge: 300,000 Lit.
Zuordnung: 429

### Bereich 3 430 Dämmung Lüftung

#### Titel 3.1 431 Dämmung Lüftungsinstallation (Zu-/ Abluft)

*Hinweis*
Dämmung der Zu- und Abluftkanäle
Wärmedämmung DIN 4140 Teil 1 an Zu- und Abluftkanälen,

Mediumtemperatur:  + 5  bis + 20 °C
Umgebungstemperatur: + 10  bis + 40 °C

Dämmung aus nichtbrennbaren Stoffen DIN 4102 Teil 1
Baustoffklasse A, auf der Außenfläche eckiger
Luftleitungen aus feuerverzinktem Stahl DIN 17162 Teil
1,
in Gebäuden und Technikzentrale

Montagehöhe ca. 4,5 m

Die Dämmung besteht aus:
- Mineralwollematten, alu-kaschiert, Baustoffklasse A1
  gemäß DIN 4102 T1
Wärmeleitfähigkeit:  0,040 W/m K
Dämmschichtdicke:  30 mm

Die Platten werden auf die Kanaloberfläche mit 6
Schweißstiften pro m² und mit 10 Schweißstiften pro m²
gemäß
DIN 4140, Tabelle 3, an der Kanalunterseite mit Klemmplatten befestigt.
Die Ummantelung ist auf eine Unterkonstruktion aus z.B.
Z- oder U-Profil zu befestigen.
Die Nähte sind bei außenliegenden Kanälen wasserdicht
durch Verwenden von Dichtungsbändern herzustellen.
Flanschverbindungen und Tragkonstruktionen sind mit in
Dämmung einzubeziehen.

Die speziellen Angaben des jeweiligen Dämmstoffherstellers sind zu beachten.

**3.1.1 Dämmung an Zu- u. Abluftkanälen**
Wärmedämmung für Lüftungskanäle

incl. allem erforderlichen Zubehör herstellen.

wie vor beschrieben

liefern und montieren
Menge: 286,000 m2
Zuordnung: 431

**3.1.2 Dämmung an Formstücken in Zu- u. Abluftkanälen**
Wärmedämmung für Formstücke aller Art, wie Bögen,
Übergänge,
Abzweige, Endstellen usw.

incl. allem erforderlichen Zubehör herstellen.

wie vor beschrieben

liefern und montieren
Menge: 337,000 m2
Zuordnung: 431

*Hinweis*
Dämmung an Zu- u. Abluftkanälen (runde Ausführung)
Wärmedämmung DIN 4140 Teil 1 an Zu- und Abluftrohren,

Mediumtemperatur:  + 15  bis + 22 °C
Umgebungstemperatur:  ca. + 20 bis + 25 °C

Dämmung aus nichtbrennbaren Stoffen DIN 4102 Teil 1
Baustoffklasse A, auf der Außenfläche runder Zu- und
Abluftleitungen  für Wickelfalzrohr verzinktem
Stahlblech
DIN EN 10142/59232 bzw. für Alu-Flexrohr  in
abgehängten Decken

Höhe der Leitung über Standfläche " über 2,0 m "
(Aufstellung eines Gerüstes vorgeschrieben),

Umfang der fertigen Dämmung bis 1500 mm,

Die Dämmung besteht aus:

- Mineralwollematten, alu-kaschiert, Baustoffklasse A2
  gemäß DIN 4102 T1

Wärmeleitfähigkeit:  0,040 W/m K
  (bei 10°C
Mitteltemperatur)
Dämmschichtdicke:  30 mm

Rundstöße mit selbstklebenden Alufix Klebeband
verkleben.
Zusätzlich Matte mit verzinktem Bindedraht, 6 Windungen
pro lfd. Meter, auf dem Rohr befestigen.

Baustoffklasse:  A2 nach DIN 4102-1
Schmelzpunkt:  > 1000°C nach DIN 4102-17
Wärmeleitfähigkeit: 0,040 W/(mK) nach GEG

Die speziellen Angaben des jeweiligen Dämmstoffherstellers sind zu beachten.

**3.1.3 Lüftungsrohr äußerer Rohrdurchmesser 100 mm**
Dämmung für Lüftungsrohr 100 mm
Dämmschichtdicke 30 mm

Ausführung wie vor

incl. Kleinmaterial wie Alu-Klebeband,
Bindedraht etc.

liefern und montieren
Menge: 1,000 lfdm
Zuordnung: 431

**3.1.4 Lüftungsrohr äußerer Rohrdurchmesser 160 mm**
Dämmung für Lüftungsrohr 160 mm
Dämmschichtdicke 30 mm

Fabrikat und Ausführung wie vor

incl. Kleinmaterial wie Alu-Klebeband,
Bindedraht etc.

liefern und montieren
Menge: 7,000 lfdm
Zuordnung: 431

**3.1.5 Lüftungsrohr äußerer Rohrdurchmesser 200 mm**
Dämmung für Lüftungsrohr 200 mm
Dämmschichtdicke 30 mm

Fabrikat und Ausführung wie vor

incl. Kleinmaterial wie Alu-Klebeband,
Bindedraht etc.

liefern und montieren
Menge: 18,000 lfdm
Zuordnung: 431

**3.1.6 Lüftungsrohr äußerer Rohrdurchmesser 250 mm**
Dämmung für Lüftungsrohr 250 mm
Dämmschichtdicke 30 mm

Fabrikat und Ausführung wie vor

incl. Kleinmaterial wie Alu-Klebeband,
Bindedraht etc.

liefern und montieren
Menge: 8,000 lfdm
Zuordnung: 431

**3.1.7 Lüftungsrohr äußerer Rohrdurchmesser 315 mm**
Dämmung für Lüftungsrohr 315 mm
Dämmschichtdicke 30 mm

Fabrikat und Ausführung wie vor

incl. Kleinmaterial wie Alu-Klebeband,
Bindedraht etc.

liefern und montieren
Menge: 5,000 lfdm
Zuordnung: 431

**3.1.8 Zulage für Dämmung Formstücke 100 mm**
Zulage für die Dämmung von Formstücken wie Bögen,
Paßstücke, Übergangsstücke, Abzweige, Endstellenausbildung etc.

äußerer Rohrdurchmesser: 100 mm
Dämmschichtdicke:  30 mm

Fabrikat und Ausführung wie vor

incl. Kleinmaterial wie Alu-Klebeband,
Bindedraht etc.

liefern und montieren
Menge: 4,000 St
Zuordnung: 431

**3.1.9 Zulage für Dämmung Formstücke 160 mm**
Zulage für die Dämmung von Formstücken wie Bögen,
Paßstücke, Übergangsstücke, Abzweige, Endstellenausbildung etc.

äußerer Rohrdurchmesser: 160 mm
Dämmschichtdicke:  30 mm

Fabrikat und Ausführung wie vor

incl. Kleinmaterial wie Alu-Klebeband,
Bindedraht etc.

liefern und montieren
Menge: 5,000 St
Zuordnung: 431

**3.1.10 Zulage für Dämmung Formstücke 200 mm**
Zulage für die Dämmung von Formstücken wie Bögen,
Paßstücke, Übergangsstücke, Abzweige, Endstellenausbildung etc.

äußerer Rohrdurchmesser: 200 mm
Dämmschichtdicke:  30 mm

Fabrikat und Ausführung wie vor

incl. Kleinmaterial wie Alu-Klebeband,
Bindedraht etc.

liefern und montieren
Menge: 14,000 St
Zuordnung: 431

**3.1.11 Zulage für Dämmung Formstücke 250 mm**
Zulage für die Dämmung von Formstücken wie Bögen,
Paßstücke, Übergangsstücke, Abzweige, Endstellenausbildung etc.

äußerer Rohrdurchmesser: 250 mm
Dämmschichtdicke:  30 mm

Fabrikat und Ausführung wie vor

incl. Kleinmaterial wie Alu-Klebeband,
Bindedraht etc.

liefern und montieren
Menge: 4,000 St
Zuordnung: 431

**3.1.12 Zulage für Dämmung Formstücke 315 mm**
Zulage für die Dämmung von Formstücken wie Bögen,
Paßstücke, Übergangsstücke, Abzweige, Endstellenausbildung etc.

äußerer Rohrdurchmesser: 315 mm
Dämmschichtdicke:  30 mm

Fabrikat und Ausführung wie vor

incl. Kleinmaterial wie Alu-Klebeband,
Bindedraht etc.

liefern und montieren
Menge: 12,000 St
Zuordnung: 431

#### Titel 3.2 431 Dämmung an Luftkanälen / -leitungen (kautschuk)

*Hinweis*
431 Dämmung an Luftkanälen / -leitungen (kautschuk)

*Hinweis*
Kältedämmung von Luftleitungen mit geschlossenzelligem
Weichschaum
Kältedämmung mittels einer Dämmung aus Platten aus
geschlossenzelligem Weichschaum nach DIN 4140 Teil 2
an der Außenfläche von eckigen Luftleitungen als gerade
Kanäle und Formstücke aus verzinktem Stahlblech sowie
auf Rundrohren und runden Formstücken.
Die auszuführende Dämmung besteht aus
geschlossenzelligem Weichschaum.

Baustoffklasse C - s2,d0 (schwerentflammbar und nicht
brennend abfallend oder abtropfend)

gemäß DIN 4102 Teil 1 mit einer:
Wärmeleitfähigkeit  bei 0 C = 0,040 W/(m*K)
Wärmeleitfähigkeit  bei 45 C = 0,045 W/(m*K)

Verarbeitung:
Alle Nähte sind mit zugelassenem Kleber fachgerecht
zu verschließen. Zusätzlich je ein Schlauchende auf das
Rohr kleben (Abschottungsverklebung). Weitere
Verarbeitungsrichtlinien sind gemäß der Hersteller-
Montageanleitung zu entnehmen.

Bei Revisionsöffnungen ist die Isolierung für
Wartungszwecke abnehmbar auszuführen.

Dämmschichtstärke:  19 mm
Einsatzbereiche: für Fort-und Außenluft im
Innenbereich

inkl. aller nötigen Verbindungs- und
Befestigungsmaterialien sowie Verschnitt und
Hilfsmaterialien wie Kleber

Die Montagehöhe bis ca. 5 m

liefern und montieren

**3.2.1 Kältedämmung von Kanälen 19 mm**
Kältedämmung von Kanälen 19 mm

Ausführung: wie zuvor beschrieben

Dämmschichtstärke: 19 mm

liefern und montieren
Menge: 70,000 m2

**3.2.2 Kältedämmung von Formstücken 19 mm**
Kältedämmung von Formstücken 19 mm

Ausführung: wie zuvor beschrieben, jedoch für
Formstücke aller Art, wie Bögen, Übergänge, Abzweige,
Endstellen usw.

Dämmschichtstärke: 19 mm

liefern und montieren
Menge: 69,000 m2

*Hinweis*
Aufdopplungen bei Flanschverbindungen (als Zulage)

**3.2.3 Aufdopplungen bei Flanschverbindungen S20-S40 (als Zulage)**
Aufdopplungen bei Flanschverbindungen S20-S4 (als
Zulage)

Dämmschichtdicke:  19 mm
Breite:  150 mm

Ausführung: wie zuvor beschrieben

Länge gemäß resultierender Umfang der Kanalabmessungen

liefern und montieren
Menge: 220,000 m

#### Titel 3.3 431 Sonstiges Dämmung Lüftungsinstallation

*Hinweis*
Außstopfen von Wand und Deckendurchführungen

**3.3.1 Ausstopfen Ringspalt, Ringspalt 50 mm, Wandstärke 150 mm**
Ausstopfen des Ringspaltes zwischen
Luftkanalinstallation und Wanddurchbruch mittels loser
wärme- und schalldämmenden Stopfwolle.

Technische Daten Stopfwolle:

Schmelzpunkt:  1.000 °C nach DIN 4102-17
Brandverhalten:  A1 nach DIN 4102
Wasseraufnahme: < 1 kg/m² nach DIN EN 1609
Stopfrohdichte:  30-120 kg/m³

Ringspalt bis ca. 50 mm
Wandstärke bis ca. 150 mm

inkl. beidseitiges abkleben der Stirnseiten mittels
Alukaschiertem Klebeband.

incl. aller Material- und Arbeitsaufwendungen

liefern und montieren
Menge: 25,000 m

**3.3.2 Ausstopfen Ringspalt, Ringspalt 50 mm, Wandstärke 350 mm**
Ausstopfen des Ringspaltes zwischen
Luftkanalinstallation und Wanddurchbruch mittels loser
wärme- und schalldämmenden Stopfwolle wie zuvor
beschrieben jedoch

Ringspalt bis ca. 50 mm
Wandstärke bis ca. 350 mm

inkl. beidseitiges abkleben der Stirnseiten mittels
Alukaschiertem Klebeband.

incl. aller Material- und Arbeitsaufwendungen

liefern und montieren
Menge: 15,000 m

### Bereich 4 490 Sonstige Maßnahmen

#### Titel 4.1 491 Baustelleneinrichtung

**4.1.1 Einrichten der Baustelle**
Einrichten der Baustelle, für sämtliche in der
Leistungsbeschreibung aufgeführten Leistungen,
sowie Vorhalten von mindestens
2 fahrbaren Gerüsten oder elektrischen Arbeitsbühnen,
sowie
4 Standleitern über die gesamte Bauzeit.
Zur Montage an der Decke.

Raumhöhe ca.  5m
Menge: 1,000 Psch
Zuordnung: 491

**4.1.2 Räumen der Baustelle**
Räumen der Baustelle für sämtliche in der
Leistungsbeschreibung aufgeführten Leistungen
Menge: 1,000 Psch

**4.1.3 Lagercontainer 15 m²**
Werkzeug- bzw. Materialcontainer, einstöckig,
Größe ca. 15 m², für die Zeitdauer der Baumaßnahme
vorhalten u. unterhalten. Kosten für Wartung u.
Reinigung sind im Preis enthalten.

Lagercontainer antransportieren, aufstellen, für die
Zeitdauer der Baumaßnahme vorhalten, nach Beendigung
der Bauarbeiten abbauen und abfahren.
Menge: 1,000 Psch
Zuordnung: 491

**4.1.4 Aufenthaltscontainer 15 m²**
Aufenthaltscontainer, einstöckig, Größe ca. 15 m², mit
Fenster, einschl. Möblierung Tisch, Stühlen, etc. für
die Zeitdauer der Baumaßnahme vorhalten u. unterhalten.
Kosten für Wartung u. Reinigung sind im Preis
enthalten.

Aufenthaltscontainer antransportieren, aufstellen, für
die
Zeitdauer der Baumaßnahme vorhalten, nach Beendigung
der Bauarbeiten abbauen und abfahren.
Menge: 1,000 Psch
Zuordnung: 491

#### Titel 4.2 497 Zusätliche Maßnahmen

*Hinweis*
Stundenlohnarbeiten
Regiearbeiten sind nur nach Beauftragung durch den
Auftraggeber auszuführen.

Die Verrechnungssätze für die nachstehenden Lohn- und
Berufsgruppen sind unaufgegliedert anzubieten.
In ihnen sind erhalten:
- Lohn- und Gehaltskosten,
- Lohn- und Gehaltsnebenkosten,
- Sozialkosten einschließlich
  Sozialkassenbeiträge,
- Gemeinkostenanteile,
- Gewinn,
- Fahrtkosten.
Zuschläge zu den Verrechnungssätzen für vom
Auftraggeber angeordnete oder zu vertretende Nacht-,
Sonntags-, Feiertags- und Mehrarbeit (Überstunden) sind
gesondert nachzuweisen; sie werden in Höhe der
tariflichen Vereinbarung vergütet.
Für Nacht-, Sonntags- und Feiertagsarbeit wird  als
Zuschlag nur der Beitrag zur gesetzlichen
Unfallversicherung vergütet. Für Mehrarbeit werden
zusätzlich die Sozialkosten vergütet.
Beschäftigt der Bieter bei einer der nachstehenden
Lohn-/Berufsgruppen keine Arbeitskräfte, hat er dies
anzugeben und statt dessen den Einsatz möglichst
gleichwertiger Arbeitskräfte anzubieten.

**4.2.1 A-Monteurstunde**
Menge: 20,000 St
Zuordnung: 497

**4.2.2 B-Monteurstunde**
B-Monteurstunde
falls kein B-Monteur im Betrieb beschäftigt wird,
ist in diese Position der Stundensatz für den
A-Monteur einzusetzen.
Menge: 10,000 St
Zuordnung: 497

**4.2.3 C-Monteurstunde**
C-Monteurstunde
falls kein C-Monteur im Betrieb beschäftigt wird,
ist in diese Position der Stundensatz für den
B-Monteur einzusetzen.
Menge: 10,000 St
Zuordnung: 497

USt %: 19,00
